# Zeitvertrag Informations- u. Kommunikationstechnik
Angebotsaufforderung (GAEB 90, DA83)
DV-Nummer: 046-2025
Währung: EUR

## Zeitvertrag Informations- u. Kommunaktio
Datum: 27.10.25

*Hinweis*
Allgemeine Vorbemerkung

Die Liegenschaften der Universitätsmedizin Essen
bestehen aus über 50 Gebäuden am Standort des
Universitätsklinikums Essen, Hufelandstraße 55, sowie
weiteren externen Liegenschaften im Essener
Stadtgebiet, wie dem Herzzentrum Essen-Huttrop und
Gebäuden in der Theodor-Althoff-Straße u. a.
Insgesamt sind im Bereich der Universitätsmedizin
Essen rund 12.000 Mitarbeiter beschäftigt.
Das Gelände des Universitätsklinikums Essen wird
fernmeldetechnisch u. a. vom betriebstechnischen
Gebäude (BTG) am Campus Klinikum Essen versorgt.

Für anfallende betriebstechnische Tätigkeiten am
gesamten Fernmeldenetz der Universitätsmedizin Essen
wird ein IT- und Telekommunikationsfachunternehmen
gesucht, das erforderliche Schalt-, Prüf-,
Installations-
und nachrichtentechnische Arbeiten mit ausgebildetem
Fachpersonal (z. B. Informationselektroniker/innen
oder Informationstechniker/innen der Fachrichtung
Telekommunikationstechnik bzw. Nachrichtentechnik
sowie Facharbeiter und Techniker im Bereich
Netzwerktechnik) ausführen kann.
Ebenso werden für die Inspektion und Reparatur von
Lichtrufanlagen Fachkräfte benötigt, die gemäß DIN
VDE 0834 ausgebildet und zertifiziert sind.

Die erforderlichen Arbeiten dürfen ausschließlich von
entsprechend qualifiziertem Fachpersonal mit
abgeschlossener Berufsausbildung durchgeführt werden.
Entsprechende Ausbildungsnachweise sind auf
Verlangen dem Auftraggeber vorzulegen.

Die Fachabteilung Nachrichtentechnik (Dez. 04.1.2)
betreut sämtliche nachrichtentechnischen Anlagen im
Bereich der Universitätsmedizin Essen. Hierzu zählen
auch die zum Klinikum gehörenden externen
Liegenschaften im Stadtgebiet.
Es werden Anlagen aus den Bereichen Telekommunikation,
Uhren- und Sprechanlagen sowie
Lichtrufanlagen betreut. Mehrere vernetzte
Unify-/MiTel- (ehemals Siemens Enterprise) TK-Anlagen
des
Typs HiPath 4000 versorgen über 14 Standorte mit ca.
10.000 digitalen und analogen Festnetzanschlüssen
(Telefon- und Faxanschlüsse) sowie über 5.000
Cordless-Teilnehmern.

Im Netzverbund der HiPath 4000 sind u. a. HiPath
XPression-Server als Anrufbeantworter- und Faxserver
integriert. Ebenfalls betrieben werden MiTel OSCC- und
UC-Telefoniesysteme mit entsprechenden
Serverstrukturen, Contact-Centern und Konferenzservern.

Aufgrund ständiger Erweiterungsmaßnahmen, Umzüge,
Neueinrichtungen und Demontagen ergeben sich
laufend Tätigkeiten im vorhandenen Leitungsnetz, die
entsprechende fernmeldetechnische Arbeiten
erforderlich machen.
Das Leitungsnetz erstreckt sich über einen zentralen
Hauptverteiler, entsprechende Gebäudehauptverteiler
sowie Etagen- und ggf. Zwischenverteiler bis zu den
jeweiligen Enddosen. Dies gilt auch für die
eingesetzten
Gegensprech- und Uhrenanlagen.

Bei den vorhandenen TK-Nebenstellen handelt es sich
sowohl um analoge als auch um TDM- und
IP-Teilnehmer. Als digitale Endgeräte werden in der
Regel Unify- (ehemals Siemens Enterprise) Telefone der
Typen OptiPoint, OpenStage oder vergleichbare Geräte
eingesetzt.
Cordless-Endgeräte stammen ebenfalls aus dem
freigegebenen Portfolio des genannten Herstellers.

Bei Neueinrichtungen oder Nutzeränderungen sind
systemspezifische Einweisungen der Endgeräte mit den
jeweils geforderten Merkmalen durchzuführen.
Im Zuge von Neueinrichtungen oder Demontagen ist die
vorhandene Dokumentation gemäß der aktuell
gültigen TEV (Technische Errichtervorschriften im
Universitätsklinikum Essen, Elektrotechnik) anzupassen
und auf dem neuesten Stand zu halten.

Sollte es im Rahmen der Installationsarbeiten
erforderlich sein, Bestandsdecken (z. B. Rasterdecken)
zu
öffnen und zu schließen, sind diese Arbeiten in den
Einheitspreisen zu berücksichtigen.
Ausgenommen sind Systemdecken in OP- und Reinräumen
oder Brandschutzdecken mit besonderen
Anforderungen  diese werden bauseits geöffnet und
geschlossen.
Kabelverlegungen erfolgen in der Regel über vorhandene
Kabelbühnen oder Kabelkanäle.

Die vorhandenen Verteiler sind mit Corning-Leisten
(100 DA, 200 DA), LSA-Plus-Leisten (10 DA oder 20 DA)
oder Patchfeldern  bestückt.
Rangierarbeiten sind  je nach Größe der Verteiler  mit
zwei Monteuren durchzuführen. Entsprechendes
Werkzeug und Prüfgeräte sind vom Auftragnehmer
bereitzustellen.

Zusätzlich umfassen die im Rahmen dieser Ausschreibung
zu erbringenden Leistungen Arbeiten, die
üblicherweise im Verantwortungsbereich von
IT-Mitarbeitern liegen. Hierzu gehören insbesondere:

Verlegung und Befestigung von Datenkabeln (z. B.
CAT-Kabel)

Montage und Anschluss von Datendosen

Installation und Anschluss von Patchfeldern

Funktionsprüfung, Messung und Dokumentation der
ausgeführten Installationen

Die Leistungen sind nach den allgemein anerkannten
Regeln der Technik, den einschlägigen DIN- und
VDE-Vorschriften sowie den Herstellervorgaben
auszuführen.
Eine enge Abstimmung mit der Auftraggeberin bzw. den
IT-Verantwortlichen ist erforderlich.
Alle Arbeiten sind so auszuführen, dass die
Betriebssicherheit und die dauerhafte
Funktionsfähigkeit der
IT-Infrastruktur gewährleistet sind.

*Hinweis*
Technische Vorbemerkungen
Für die Ausführung der Arbeiten gelten die anerkannten
Regeln
der Technik sowie alle einschlägigen Normen,
Richtlinien und
Vorschriften in ihrer jeweils gültigen Fassung. Im
Besonderen
sind zu beachten:
- die einschlägigen VDE-Bestimmungen
- die DIN-Normen
- die VOB, Teile A, B und C
- die Technischen Errichtervorschriften (TEV) des
Universitätsklinikums Essen  Fachbereich Elektrotechnik
- die Fremdfirmenverordnung des Auftraggebers (AG)
- die Vorschriften der örtlichen Feuerwehr bzw. des
Brandschutzingenieurs
- die Bestimmungen des Technischen Überwachungsvereins
(TÜV)
- die Vorschriften des Gewerbeaufsichtsamtes
- die Unfallverhütungsvorschriften (UVV)
- die Arbeitsstättenrichtlinien und -verordnungen
- die Landesbauordnung (LBO)
- die Lüftungsanlagenrichtlinie (LAR)
- das Gesetz über die elektromagnetische
Verträglichkeit
(EMV-Gesetz)

Alle Arbeiten sind so auszuführen, dass
Betriebssicherheit,
Funktionsfähigkeit und Dauerhaftigkeit der Anlagen
gewährleistet bleiben.
Die jeweils gültigen Sicherheits- und
Gesundheitsvorschriften
sind einzuhalten.

*Hinweis*
Leistungserbringung Personalplanung

Die Umsetzung der ausgeschriebenen Leistungen erfolgt
fortlaufend über das gesamte Jahr und ist mit einer
Personalstärke von 6 bis 7 qualifizierten Fachkräften
vor Ort sicherzustellen.

Bei Störungen oder Großereignissen ist eine
Reaktionszeit von maximal drei Stunden einzuhalten,
sodass
jederzeit die entsprechende Verfügbarkeit von
qualifiziertem Personal gewährleistet ist.

Für die Erstellung und Pflege der erforderlichen
Dokumentationen im Rahmen von Neueinrichtungen oder
Änderungen ist ganzjährig mindestens eine Fachkraft
einzuplanen.

Die unter Position 02 aufgeführte Leistung "Inspektion
und Wartung der Lichtrufanlagen" ist gesondert zu
kalkulieren und erfordert den ganzjährigen Einsatz von
mindestens zwei weiteren Fachkräften.

Die Gesamtplanung des Personals gestaltet sich somit
wie folgt:

TK-, Sprechanlagen, Uhren etc. 3 bis 4 Mitarbeiter für
Montage, Instandhaltung,Störungsbeseitigung
Konfiguration und Programmierung
Dokumentation 1 Mitarbeiter Erstellung und Pflege von
IMS-, Excel- und Systemdokumentationen
Lichtrufanlagen 2 bis 3 Mitarbeiter Inspektion,
Instandsetzung Programmierung und Dokumentation

Für Konfigurations- und Programmierarbeiten ist
ausschließlich Personal einzusetzen, das entsprechend
geschult und zertifiziert ist.
Erforderliche Nachweise der Zertifikate oder
Schulungen müssen vor Vertragsbeginn vorgelegt werden.
Folgende Systeme müssen abgedeckt werden:

TK-Anlagen: Unify HiPath 4000

Lichtrufanlagen: Tunstall

Sprechanlagen: Siedle, Schneider Intercom

Der Auftragnehmer hat sicherzustellen, dass alle
eingesetzten Mitarbeiter die entsprechende
Qualifikation
und Herstellerzertifizierung besitzen. Nur
qualifiziertes Personal darf Programmier- und
Konfigurationsarbeiten durchführen.

*Hinweis*
Leistungsumfang
Zum Leistungsumfang gehören sämtliche Arbeiten,
Lieferungen und Nebenleistungen, die für die
ordnungsgemäße und betriebsfertige Herstellung der
Anlagen erforderlich sind  auch dann, wenn sie in der
Leistungsbeschreibung nicht ausdrücklich genannt sind.
Diese Leistungen sind daher in die Einheitspreise
einzukalkulieren.

Hierzu gehören insbesondere:

- Lieferung und betriebsfertige Montage aller
erforderlichen Anlagenteile
- Zusammenbau, Einbau bzw. Aufstellung der gelieferten
oder bauseits beigestellten Komponenten,
einschließlich aller Befestigungen und Zubehörteile
- Beschriftung sämtlicher Endgerätedosen,
Schaltschränke, Rangierfelder etc. gemäß den aktuell
gültigen
TEV (Technische Errichtervorschriften des
Universitätsklinikums Essen  Elektrotechnik),
dauerhaft und
witterungsbeständig
- Einweisung des Bedienungspersonals durch den
Auftragnehmer (AN)
- Tägliche Reinigung des Arbeitsplatzes  die Baustelle
ist täglich besenrein zu verlassen
- Berücksichtigung von Ruhezeiten der Patienten
lärmintensive Arbeiten dürfen nur in Abstimmung mit dem
Auftraggeber erfolgen
- Kabelverlegung in Hohlwänden ausschließlich in
Schutzrohren
- Leitungsverlegung ausschließlich in horizontaler
oder vertikaler Ausrichtung
- Bei Verlegung ohne Schutzrohr auf Abstandschellen
darf ein maximaler Befestigungsabstand von 0,30 m
nicht überschritten werden

Sind Montagetätigkeiten in Sicherheitsbereichen
erforderlich, ist vorab eine zwingende Unterweisung des
Montagepersonals durch den Auftraggeber erforderlich.

Nebenleistungen wie Auslöse-, An- und Abfahrten,
Bereitstellung von Werkzeug, Hilfsmitteln und
Verbrauchsmaterialien sind mit den Einheitspreisen
abzugelten und werden nicht gesondert vergütet.
Dies gilt ebenso für sämtliche Beschriftungsarbeiten.
Der Auftraggeber behält sich vor, je nach anfallender
Arbeit und Aufwand einzelne Teilaufgaben der
einzelnen Positionen ganz oder teilweise auf
Stundenlohnbasis abzurechnen.

Die Entscheidung über die Abrechnungsart trifft der
Auftraggeber
Die ungefähre Anzahl von anfallenden Lohnstunden sind
in den Positionen 10 Stundenlohnarbeiten
angegeben.

*Hinweis*
Herstellerzertifikate für Programmierarbeiten

Alle Programmier- und Konfigurationsarbeiten an TK-,
Lichtruf- und Sprechanlagen dürfen ausschließlich
durch Personal durchgeführt werden, das über die
entsprechenden Herstellerzertifikate verfügt.

Betroffene Systeme und Hersteller:

TK-Anlagen: Unify HiPath 4000

Lichtrufanlagen: Tunstall

Sprechanlagen: Siedle, Schneider Intercom

Der Auftragnehmer hat die Nachweise der Zertifikate
für jede eingesetzte Person vor Beginn der Arbeiten
vorzulegen.

Nur Personal, das gültige, herstellerseitige
Schulungen oder Zertifikate nachweisen kann, darf
Programmier-
und Konfigurationsarbeiten durchführen.

Die Abrechnung der Arbeiten erfolgt nur für
zertifiziertes Personal.

### Titel 01 Telekommunikations- und Informationstechnische Arbeiten

#### Bereich 01.01 Demontage

*Hinweis*
Hinweis: Demontage

Bei den zu demontierenden Anlagen handelt es sich um
Schwachstromverteiler und Endgeräte der TK bzw.
Gegensprechanlage in den jeweiligen Umbaubereichen in
den
einzelnen Kliniken.

Die Demontagearbeiten sind in mehrere, nicht
zusammenhängende Bauabschnitte aufgeteilt.
Dies ist in die nachfolgenden Einheitspreise
einzukalkulieren.

Die Demontagearbeiten sind im einzelnen mit allen am
Bau
beteiligten Gewerken zu koordinieren.

Vor Beginn der Demontagearbeiten sind alle Anlagenteile
spannungsfrei zu schalten und vor Wiedereinschalten
durch
Abklemmen der Haupt-Versorgungsleitung etc. zu
sichern. Dies
gilt auch für Leitungen der Nachrichtentechnik.
Hier ist besonders darauf zu achten, daß durch die
Demontagearbeiten keine fremden Anlagenteile betroffen
werden!

Sollten Anlagenteile durch Fremdgewerke im Zuge deren
Arbeiten mit demontiert werden, ist vor Beginn der
Arbeiten die
Spannungsfreiheit durch den Auftragnehmer
sicherzustellen.

**01.01.10 Demontage Telefonendgeräte**
*** Bezugsbeschreibung
Demontage Telefonendgeräte

Demontage von 1 St. Telefonendgerät und Übergabe an den
AG.
Als Telefonendgerät sind verbaut:
-Unify Optipoint
-Unify Openstage
-TAP 01 Duo LX als Tisch oder Wandgerät

oder gleichwertige Telefonendgeräte
Menge: 150,000 Stk

**01.01.20 Demontage Lichtrufkomponente**
*** wie Position 01.01.10
Demontage und Übergabe an AG von 1 x Lichtrufkomponente
Menge: 23,000 Stk

**01.01.30 Demontage Faxgeräte**
*** wie Position 01.01.10
Demontage und Übergabe an AG von 1 x Faxgerät
Menge: 23,000 Stk

**01.01.40 Demontage Cordless-Sender**
*** wie Position 01.01.10
für Demontage und Übergabe an AG von 1 x Cordless
Sender
Unify DECT Basisstation BS4
Preis für 1 x Teilnehmer
Menge: 20,000 Stk

**01.01.50 Demontage Siedle Sprechanlagenendgerät**
*** wie Position 01.01.10
für Demontage und Übergabe von 1 x Siedle
Sprechanlagenendgerät wie z.B. Audio- bzw.
Video-Innenstation.
Preis für 1 x Teilnehmer
Menge: 20,000 Stk

**01.01.60 Demontage Schneider-Intercom Sprechanlagenendgerät**
*** wie Position 01.01.10
für Demontage und Übergabe von 1 x Schneider-Intercom
Sprechanlagenendgerät "Terminals" wie z.B. Wand- bzw.
Tischsprechstelle.
Preis für 1 x Teilnehmer
Menge: 30,000 Stk

**01.01.70 Demontage Nebenuhr**
*** wie Position 01.01.10
Preis für Demontage und Übergabe von 1 x Nebenuhr
Menge: 20,000 Stk

**01.01.80 Demontage Verteilerleisten 10 DA**
*** Bezugsbeschreibung
Demontage Verteilerleisten 10 DA

Demontage von 1 St. LSA plus 10 DA-Verteilerleiste und
Übergabe an AG.
Menge: 20,000 Stk

**01.01.90 Demontage Verteilerleisten 20 DA**
*** wie Position 01.01.80
Demontage von 1 St. LSA plus 20 DA-Verteilerleiste und
Übergabe an AG.
Menge: 20,000 Stk

**01.01.100 Demontage Verteilerleisten 100 DA**
*** wie Position 01.01.80
Demontage von 1 St. LSA plus 100 DA-Verteilerleiste und
Übergabe an AG.
Menge: 10,000 Stk

**01.01.110 Demontage Verteilerleisten 200 DA**
*** wie Position 01.01.80
Demontage von 1 St. LSA plus 200 DA-Verteilerleiste und
Übergabe an AG.
Menge: 5,000 Stk

#### Bereich 01.02 Telefon Verkabelung

*Hinweis*
Kabel und Leitungen

*Hinweis*
Vorbemerkung: Kabel und Leitungen

Die nachfolgend genannten Installationskabel sind frei
Verwendungsstelle sach- und fachgerecht als
Mischverlegung
zu installieren.

Für die nachfolgend genannten Verlegearten sind in
Preise zu
kalkulieren:

-mit Abstandsschellen, max. Schellenabstand = 25-facher
Kabeldurchmesser

-(geordnet) in vorhandene Rohre, Kabelkanalformsteine,
Unterflurkanäle

-(geordnet) auf vorhandene Kabelleiter oder
-rinnen, im Doppelboden oder in offene Kanäle
-oberhalb von Zwischendecken mit serienmäßiger
 Sammelbefestigung

-in Hohlräumen von zweischaligen Trockenbauwänden

Bei Verwendung von Kabeln und Leitungen sind die
Vorgaben
aus der aktuell gültigen TEV (Technische
Errichtervorschriften
des Universitätsklinikums Essen, Elektrotechnik) zu
berücksichtigen.

**01.02.10 Anfertigung Anschlussschnüre für Fernmeldegeräte**
Anfertigung Anschlussschnüre für Fernmeldegeräte bis
zu 10m.
Anfertigung 4-adrige Anschlussschnüre für
Fernmeldegeräte mit
bis zu 10m Länge, einschl. Montage von zwei Steckern an
beiden Leitungsenden in Crimp-Technik.
Anschlussleitung und
unten aufgeführte Stecker werdne bauseits zur Verfügung
gestellt. An den Enden sollen folgender Stecker als
Mischausführung montiert werden die im Einheitspreis
durch
den AN mit einzukalkulieren ist:

- RJ 11
- RJ 45
- TAE mit entsprechender Codierung
- AS Anschlusstechnik
Menge: 20,000 Stk

**01.02.20 Installationskabel J-Y(St)Y 2x2x0,6mm²**
*** Bezugsbeschreibung
Installationskabel J-Y(St)Y 2x2x0,6mm² nach DIN
57815/VDE
0815
Menge: 250,000 m

**01.02.30 Installationskabel J-Y(St)Y 4x2x0,6mm²**
*** wie Position 01.02.20
als Installationskabel J-Y(St)Y 4x2x0,6mm²
Menge: 250,000 m

**01.02.40 Installationskabel J-Y(St)Y 6x2x0,6mm²**
*** wie Position 01.02.20
als Installationskabel J-Y(St)Y 6x2x0,6mm²
Menge: 250,000 m

**01.02.50 Installationskabel J-Y(St)Y 10x2x0,6mm²**
*** wie Position 01.02.20
als Installationskabel J-HY(St)Y 10x2x0,6mm²
Menge: 250,000 m

**01.02.60 Installationskabel J-Y(St)Y 20x2x0,6mm²**
*** wie Position 01.02.20
als Installationskabel J-Y(St)Y 20x2x0,6mm²
Menge: 250,000 m

**01.02.70 Installationskabel J-Y(St)Y 50x2x0,6mm²**
*** wie Position 01.02.20
als Installationskabel J-Y(St)Y 50x2x0,6mm²
Menge: 250,000 m

**01.02.80 Installationskabel J-Y(St)Y 100x2x0,6mm²**
*** wie Position 01.02.20
als Installationskabel J-Y(St)Y 100x2x0,6mm²
Menge: 250,000 m

**01.02.90 Verlegen beigestellter Leitung bis J-Y(St)Y 2x2x0,6mm²**
*** Bezugsbeschreibung
Verlegen von bauseits beigestellter Leitung bis
J-Y(St)Y
2x2x0,6mm²
Menge: 5000,000 m

**01.02.100 Verlegen beigestellter Leitung bis J-Y(St)Y 4x2x0,6mm²**
*** wie Position 01.02.90
verlegen von beigestellte Leitung bis J-Y(St)Y
4x2x0,6mm²
Menge: 100,000 m

**01.02.110 Verlegen beigestellter Leitung bis J-Y(St)Y 6x2x0,6mm²**
*** wie Position 01.02.90
verlegen von beigestellte Leitung bis J-Y(St)Y 6x2x0,6
mm²
Menge: 10,000 m

**01.02.120 Verlegen beigestellter Leitung bis J-Y(St)Y 10x2x0,6mm²**
*** wie Position 01.02.90
verlegen von beigestellte Leitung bis J-Y(St)Y
10x2x0,6mm²
Menge: 100,000 m

**01.02.130 Verlegen beigestellter Leitung bis J-Y(St)Y 20x2x0,6mm²**
*** wie Position 01.02.90
verlegen von beigestellte Leitung bis J-Y(St)Y
20x2x0,6 mm²
Menge: 200,000 m

**01.02.140 Verlegen beigestellter Leitung bis J-Y(St)Y 50x2x0,6mm²**
*** wie Position 01.02.90
verlegen von beigestellte Leitung bis J-Y(St)Y
50x2x0,6mm²
Menge: 250,000 m

**01.02.150 Verlegen beigestellter Leitung bis J-Y(St)Y 100x2x0,6mm²**
*** wie Position 01.02.90
verlegen von beigestellte Leitung bis J-Y(St)Y
100x2x0,6mm²
Menge: 250,000 m

#### Bereich 01.03 TwistedPair TP Verkabelung

*Hinweis*
Twisted-Pair-Datenkabel

Für die Installationsstrecke sind aus Gründen des
Investitionsschutzes mindestens Kabel der Kategorie
Cat.7
vorzusehen.
Für Neuinstallationen werden ungeschnittene S/FTP
4x2xAWG23 Kabel nach DIN EN 60603-7-7 [21] eingesetzt.
Dabei steht:
"S" für ein Geflecht aus feinen Drähten als gemeinsamer
Gesamtschirm
"F" für Folie, die die einzelnen Adernpaare mit dem
Folienschirm umgibt
"TP" für die Leitungsart Twisted Pair (verdrillte
Adernpaare)
Mindestanforderung bzgl. CPR Klasse: Dca

Allgemein
Für die Betriebssicherheit ist es erforderlich, dass
für die
Übertragungsstrecke nur aufeinander abgestimmte
Komponenten (Kabel, Stecker, Kommunikationsanschlüsse,
Rangierfelder und Rangierkabel) verwendet werden. Um
dies
sicherzustellen, wird ein so genanntes
"Link-Zertifikat" für die
Installationsstrecke gefordert, in dem bescheinigt
wird, dass die
angebotenen Komponenten zusammen erfolgreich geprüft
worden sind. Daher ist bei Erweiterungen unbedingt der
Bestand zu berücksichtigen.

**01.03.10 Cat.7 - Installationskabel 1000MHz AWG 23 - Simplex**
Cat.7 - Installationskabel 1000MHz AWG 23 - Simplex -
4Px2-AWG 23
Menge: 500,000 m

**01.03.20 Cat.7a - Installationskabel 1200MHz AWG22 - Simplex**
Cat.7a - Installationskabel 1200MHz AWG22 - Simplex -
4Px2-AWG22
Menge: 500,000 m

**01.03.30 Cat.7 - Installationskabel 1000MHz AWG 23 - Duplex**
Cat.7 - Installationskabel 1000MHz - 2x4P-2-AWG23 -
Duplex
Menge: 500,000 m

**01.03.40 Cat.7a - Installationskabel 1200MHz AWG 22 - Duplex**
Cat.7a - Installationskabel 1200MHz - 2x4P-2-AWG22 -
Duplex
Menge: 500,000 m

**01.03.50 Cat.7 - Außenkabel - 1000MHz - 4x2-AWG23**
Menge: 500,000 m

#### Bereich 01.04 Patchkabel Kupfer

*Hinweis*
CAT 6 Patchkabel

*Hinweis*
Beschreibung Cat.6 Patchkabel

Kabel S/FTP flexibel, 4 x 2 x 0,14 (AWG 26), Farbe
grau,
beidseitig konfektioniert mit Kategorie 6
RJ45-Steckern nach
IEC 60603-7-1 bis 5. Für den Aufbau von
Übertragungskanälen
der Klasse E und Klasse EA (und Kat.6 / Kat.6A) mit
bis zu 4
Steckverbindungen. Erfüllt die Kategorie 6
Anforderungen der
Normen, ISO/IEC 11801 Ausgabe 2.2, Juni 2011, EN
50173-1,
Mai 2011 (DIN EN 50173-1) sowie ANSI/TIA/EIA 568C,
interoperabel und rückwärtskompatibel zu Kategorie 5e
und
Kategorie 5. Geeignet für 10GBase T-Applikationen nach
IEEE
802.3an:2006-06 bis 500 MHz. Raucharm nach IEC 61034,
flammwidrig nach IEC 60332-3C und halogenfrei nach IEC
60754-1. Halogen- und schwermetallfrei nach
EU-Richtlinien
RHOS und WEEE. Knickschutzfunktion gemäß TIA/EIA
568-B.1-1, Farbe nach Vorgabe des AGs.
- 360° Schirmkontaktierung
- RJ45 Stecker mit IDC Beschaltungskontakte
- Bleifrei gemäß EU Direktive
- Halogenfreie Materialien

**01.04.10 Patchkabel Cat.6 - 0,25m**
Menge: 10,000 Stk

**01.04.20 Patchkabel Cat.6 - 0,5m**
Menge: 10,000 Stk

**01.04.30 Patchkabel Cat.6 - 1m**
Menge: 10,000 Stk

**01.04.40 Patchkabel Cat.6 - 2m**
Menge: 10,000 Stk

**01.04.50 Patchkabel Cat.6 - 3m**
Menge: 10,000 Stk

**01.04.60 Patchkabel Cat.6 - 5m**
Menge: 10,000 Stk

**01.04.70 Patchkabel Cat.6 - 7,5m**
Menge: 10,000 Stk

**01.04.80 Patchkabel Cat.6 - 10m**
Menge: 10,000 Stk

**01.04.90 Patchkabel Cat.6 - 15m**
Menge: 10,000 Stk

**01.04.100 Patchkabel Cat.6 - 20m**
Menge: 10,000 Stk

**01.04.110 Patchkabel Cat.6 - 25m**
Menge: 10,000 Stk

**01.04.120 Patchkabel Cat.6 - 30m**
Menge: 10,000 Stk

**01.04.130 Patchkabel Cat.6 - 50m**
Menge: 10,000 Stk

*Hinweis*
CAT 6A Patchkabel

*Hinweis*
Beschreibung Cat.6a Patchkabel

Kabel S/FTP flexibel, 4 x 2 x AWG 26/7, LSFRZH, Farbe
grau.
Raucharm nach IEC 61034, flammwidrig nach IEC 60332-3C
und halogenfrei nach IEC 60754-1. Halogenfrei und
schwermetallfrei nach EU-Richtlinen RoHS 2.
Beidseitig konfektioniert mit RJ45-Stecker nach der
Kat. 6A ISO
Komponentennorm: IEC 60603-7-51 RJ45 Kategorie 6A ISO
(500 MHz), geschirmt. Knickschutzfunktion gemäss
TIA/EIA
568.2-D
Für den Aufbau von Übertragungskanälen der Klasse EA
mit bis
zu 4 Steckverbindungen gemäss ISO/IEC 11801, EN
50173-1 (DIN EN 50173-1). Erfüllt die Kategorie 6A ISO
Anforderungen der Normen ISO/IEC 11801, EN 50173-1
sowie
TIA/
EIA 568.2-D, interoperabel und rückwärtskompatibel zu
Kategorie 5e und 6. Geeignet für 10GBASE-T
Applikationen
gemäss
IEEE 802.3T Section Four bis 500 MHz.

**01.04.140 Patchkabel Cat.6a - 0,25m**
Menge: 10,000 Stk

**01.04.150 Patchkabel Cat.6a - 0,5m**
Menge: 10,000 Stk

**01.04.160 Patchkabel Cat.6a - 1m**
Menge: 10,000 Stk

**01.04.170 Patchkabel Cat.6a - 2m**
Menge: 10,000 Stk

**01.04.180 Patchkabel Cat.6a - 3m**
Menge: 10,000 Stk

**01.04.190 Patchkabel Cat.6a - 5m**
Menge: 10,000 Stk

**01.04.200 Patchkabel Cat.6a - 7,5m**
Menge: 10,000 Stk

**01.04.210 Patchkabel Cat.6a - 10m**
Menge: 10,000 Stk

**01.04.220 Patchkabel Cat.6a - 15m**
Menge: 10,000 Stk

**01.04.230 Patchkabel Cat.6a - 20m**
Menge: 10,000 Stk

**01.04.240 Patchkabel Cat.6a - 25m**
Menge: 10,000 Stk

**01.04.250 Patchkabel Cat.6a - 30m**
Menge: 10,000 Stk

**01.04.260 Patchkabel Cat.6a - 50m**
Menge: 10,000 Stk

#### Bereich 01.05 Verlegesysteme

*Hinweis*
Hinweis Verlegesysteme:

Die unter Verlegesysteme aufgeführten nachfolgenden
Positionen ist das liefern u.a.Kanäle, Sammelhalter
etc. und
Montage in die Einheitspreise zu berücksichtigen.

*Hinweis*
Kanäle

**01.05.10 Leitungsführungskanal - Reinweiß - 10x20 mm**
Menge: 10,000 m

**01.05.20 Leitungsführungskanal - Reinweiß - 10x30 mm**
Menge: 10,000 m

**01.05.30 Leitungsführungskanal - Reinweiß - 15x15 mm**
Menge: 10,000 m

**01.05.40 Leitungsführungskanal - Reinweiß - 15x30 mm**
Menge: 10,000 m

**01.05.50 Leitungsführungskanal - Reinweiß - 20x20 mm**
Menge: 10,000 m

**01.05.60 Leitungsführungskanal - Reinweiß - 20x35 mm**
Menge: 10,000 m

**01.05.70 Leitungsführungskanal - Reinweiß - 20x50 mm**
Menge: 10,000 m

**01.05.80 Leitungsführungskanal - Reinweiß - 25x25 mm**
Menge: 10,000 m

**01.05.90 Leitungsführungskanal - Reinweiß - 25x40 mm**
Menge: 10,000 m

**01.05.100 Leitungsführungskanal - Reinweiß - 30x30 mm**
Menge: 10,000 m

**01.05.110 Leitungsführungskanal - Reinweiß - 30x45 mm**
Menge: 10,000 m

**01.05.120 Leitungsführungskanal - Reinweiß - 40x40 mm**
Menge: 10,000 m

**01.05.130 Leitungsführungskanal - Reinweiß - 40x60 mm**
Menge: 10,000 m

**01.05.140 Leitungsführungskanal - Reinweiß - 40x90 mm**
Menge: 10,000 m

**01.05.150 Leitungsführungskanal - Reinweiß - 40x110 mm**
Menge: 10,000 m

**01.05.160 Leitungsführungskanal - Reinweiß - 60x60 mm**
Menge: 10,000 m

**01.05.170 Leitungsführungskanal - Reinweiß - 60x90 mm**
Menge: 10,000 m

**01.05.180 Leitungsführungskanal - Reinweiß - 60x110 mm**
Menge: 10,000 m

**01.05.190 Leitungsführungskanal - Reinweiß - 60x130 mm**
Menge: 10,000 m

**01.05.200 Leitungsführungskanal - Reinweiß - 60x150 mm**
Menge: 10,000 m

**01.05.210 Leitungsführungskanal - Reinweiß - 60x170 mm**
Menge: 10,000 m

**01.05.220 Leitungsführungskanal - Reinweiß - 60x210 mm**
Menge: 10,000 m

**01.05.230 Leitungsführungskanal - Reinweiß - 60x230 mm**
Menge: 10,000 m

**01.05.240 Leitungsführungskanal - Reinweiß - 80x170 mm**
Menge: 10,000 m

**01.05.250 Leitungsführungskanal - Reinweiß - 80x210 mm**
Menge: 10,000 m

**01.05.260 Leitungsführungskanal - Reinweiß - 100x130 mm**
Menge: 10,000 m

**01.05.270 Leitungsführungskanal - Reinweiß - 100x230 mm**
Menge: 10,000 m

**01.05.280 Endstück Leitungsführungskanal - Reinweiß -, 15x15mm**
Endstück Leitungsführungskanal - Reinweiß - 15x15mm
Menge: 5,000 Stk

**01.05.290 Endstück Leitungsführungskanal - Reinweiß -, 15x30mm**
Endstück Leitungsführungskanal - Reinweiß - 15x30mm
Menge: 5,000 Stk

**01.05.300 Endstück Leitungsführungskanal - Reinweiß -, 20x20mm**
Endstück Leitungsführungskanal - Reinweiß - 20x20mm
Menge: 5,000 Stk

**01.05.310 Endstück Leitungsführungskanal - Reinweiß -, 20x35mm**
Endstück Leitungsführungskanal - Reinweiß - 20x35mm
Menge: 5,000 Stk

**01.05.320 Endstück Leitungsführungskanal - Reinweiß -, 20x50mm**
Endstück Leitungsführungskanal - Reinweiß - 20x50mm
Menge: 5,000 Stk

**01.05.330 Endstück Leitungsführungskanal - Reinweiß -, 25x25mm**
Endstück Leitungsführungskanal - Reinweiß - 25x25mm
Menge: 5,000 Stk

**01.05.340 Endstück Leitungsführungskanal - Reinweiß -, 25x40mm**
Endstück Leitungsführungskanal - Reinweiß - 25x40mm
Menge: 5,000 Stk

**01.05.350 Endstück Leitungsführungskanal - Reinweiß -, 30x30mm**
Endstück Leitungsführungskanal - Reinweiß - 30x30mm
Menge: 5,000 Stk

**01.05.360 Endstück Leitungsführungskanal - Reinweiß -, 30x45mm**
Endstück Leitungsführungskanal - Reinweiß - 30x45mm
Menge: 5,000 Stk

**01.05.370 Endstück Leitungsführungskanal - Reinweiß -, 40x40mm**
Endstück Leitungsführungskanal - Reinweiß - 40x40mm
Menge: 5,000 Stk

**01.05.380 Endstück Leitungsführungskanal - Reinweiß -, 40x60mm**
Endstück Leitungsführungskanal - Reinweiß - 40x60mm
Menge: 5,000 Stk

**01.05.390 Endstück Leitungsführungskanal - Reinweiß -, 40x90mm**
Endstück Leitungsführungskanal - Reinweiß - 40x90mm
Menge: 5,000 Stk

**01.05.400 Endstück Leitungsführungskanal - Reinweiß -, 40x110mm**
Endstück Leitungsführungskanal - Reinweiß - 40x110mm
Menge: 5,000 Stk

**01.05.410 Endstück Leitungsführungskanal - Reinweiß -, 60x60mm**
Endstück Leitungsführungskanal - Reinweiß - 60x60mm
Menge: 5,000 Stk

**01.05.420 Endstück Leitungsführungskanal - Reinweiß -, 60x90mm**
Endstück Leitungsführungskanal - Reinweiß - 60x90mm
Menge: 5,000 Stk

**01.05.430 Endstück Leitungsführungskanal - Reinweiß -, 60x110mm**
Endstück Leitungsführungskanal - Reinweiß - 60x110mm
Menge: 5,000 Stk

**01.05.440 Endstück Leitungsführungskanal - Reinweiß -, 60x130mm**
Endstück Leitungsführungskanal - Reinweiß - 60x130mm
Menge: 5,000 Stk

**01.05.450 Endstück Leitungsführungskanal - Reinweiß -, 60x150mm**
Endstück Leitungsführungskanal - Reinweiß - 60x150mm
Menge: 5,000 Stk

**01.05.460 Endstück Leitungsführungskanal - Reinweiß -, 60x170mm**
Endstück Leitungsführungskanal - Reinweiß - 60x170mm
Menge: 5,000 Stk

**01.05.470 Endstück Leitungsführungskanal - Reinweiß -, 60x210mm**
Endstück Leitungsführungskanal - Reinweiß - 60x210mm
Menge: 5,000 Stk

**01.05.480 Endstück Leitungsführungskanal - Reinweiß -, 60x230mm**
Endstück Leitungsführungskanal - Reinweiß - 60x230mm
Menge: 5,000 Stk

**01.05.490 Endstück Leitungsführungskanal - Reinweiß -, 80x170mm**
Endstück Leitungsführungskanal - Reinweiß - 80x170 mm
Menge: 5,000 Stk

**01.05.500 Endstück Leitungsführungskanal - Reinweiß -, 80x210mm**
Endstück Leitungsführungskanal - Reinweiß - 80x210mm
Menge: 5,000 Stk

**01.05.510 Endstück Leitungsführungskanal - Reinweiß -, 100x130mm**
Endstück Leitungsführungskanal - Reinweiß - 100x130mm
Menge: 5,000 Stk

**01.05.520 Endstück Leitungsführungskanal - Reinweiß -, 100x230mm**
Endstück Leitungsführungskanal - Reinweiß - 100x230mm
Menge: 5,000 Stk

**01.05.530 Leitungsführungskanal - Reinweiß - Metall -, 20x20mm**
Leitungsführungskanal - Reinweiß - Metall - 20x20mm
Menge: 10,000 m

**01.05.540 Leitungsführungskanal - Reinweiß - Metall -, 20x30mm**
Leitungsführungskanal - Reinweiß - Metall - 20x30mm
Menge: 10,000 m

**01.05.550 Leitungsführungskanal - Reinweiß - Metall -, 30x30mm**
Leitungsführungskanal - Reinweiß - Metall - 30x30mm
Menge: 10,000 m

**01.05.560 Leitungsführungskanal - Reinweiß - Metall -, 40x40mm**
Leitungsführungskanal - Reinweiß - Metall - 40x40mm
Menge: 10,000 m

**01.05.570 Leitungsführungskanal - Reinweiß - Metall -, 40x60mm**
Leitungsführungskanal - Reinweiß - Metall - 40x60mm
Menge: 10,000 m

**01.05.580 Leitungsführungskanal - Reinweiß - Metall -, 60x60mm**
Leitungsführungskanal - Reinweiß - Metall - 60x60mm
Menge: 10,000 m

**01.05.590 Leitungsführungskanal - Reinweiß - Metall -, 60x100mm**
Leitungsführungskanal - Reinweiß - Metall - 60x100mm
Menge: 10,000 m

**01.05.600 Leitungsführungskanal - Reinweiß - Metall -, 60x150mm**
Leitungsführungskanal - Reinweiß - Metall - 60x150mm
Menge: 10,000 m

**01.05.610 Leitungsführungskanal - Reinweiß - Metall -, 60x200mm**
Leitungsführungskanal - Reinweiß - Metall - 60x200mm
Menge: 10,000 m

**01.05.620 Leitungsführungskanal - Reinweiß - Metall -, 80x80mm**
Leitungsführungskanal - Reinweiß - Metall - 80x80mm
Menge: 10,000 m

**01.05.630 Endstück Leitungsführungskanal - Reinweiß -, 30x30mm**
Endstück Leitungsführungskanal - Reinweiß - Metall -
30x30mm
Menge: 5,000 Stk

**01.05.640 Endstück Leitungsführungskanal - Reinweiß -, 40x40mm**
Endstück Leitungsführungskanal - Reinweiß - Metall -
40x40mm
Menge: 5,000 Stk

**01.05.650 Endstück Leitungsführungskanal - Reinweiß -, 40x60mm**
Endstück Leitungsführungskanal - Reinweiß - Metall -
40x60mm
Menge: 5,000 Stk

**01.05.660 Endstück Leitungsführungskanal - Reinweiß -, 60x60mm**
Endstück Leitungsführungskanal - Reinweiß - Metall -
60x60mm
Menge: 5,000 Stk

**01.05.670 Endstück Leitungsführungskanal - Reinweiß -, 60x100mm**
Endstück Leitungsführungskanal - Reinweiß - Metall -
60x100mm
Menge: 5,000 Stk

**01.05.680 Endstück Leitungsführungskanal - Reinweiß -, 60x150mm**
Endstück Leitungsführungskanal - Reinweiß - Metall -
60x150mm
Menge: 5,000 Stk

**01.05.690 Endstück Leitungsführungskanal - Reinweiß -, 60x200mm**
Endstück Leitungsführungskanal - Reinweiß - Metall -
60x200mm
Menge: 5,000 Stk

**01.05.700 Endstück Leitungsführungskanal - Reinweiß -, 80x80mm**
Endstück Leitungsführungskanal - Reinweiß - Metall -
80x80mm
Menge: 5,000 Stk

**01.05.710 Brüstungskanal 68x130 mm mit Oberteil Kunststoff**
Menge: 5,000 m

**01.05.720 Endstück Brüstungskanal 68x130 mm Kunststoff**
Menge: 5,000 m

**01.05.730 Brüstungskanal 68x130 mm mit Oberteil Metall**
Menge: 5,000 m

**01.05.740 Endstück Brüstungskanal 68x130 mm Metall**
Menge: 5,000 m

**01.05.750 Geräteeinbaudose für Brüstungskanal 1 fach**
*** Bezugsbeschreibung
Geräteeinbaudose für Brüstungskanal

Geräteeinbaudose für Brüstungskanal zum Einbau aller
handelsüblichen Netzwerkdosen usw.)
Passend für Brüstungskanäle 170 und 130 mm
Menge: 10,000 Stk

**01.05.760 Geräteeinbaudose für Brüstungskanal 2 fach**
*** wie Position 01.05.750
Ausführung 2-fach
Menge: 10,000 Stk

**01.05.770 Geräteeinbaudose für Hohlwände**
Geräteeinbaudose für Hohlwände

Geräteeinbaudose für Hohlwände zum Einbau aller
handelsüblichen  Netzwerkdosen usw.)
Menge: 10,000 Stk

**01.05.780 Brüstungskanal 68x130 mm mit Oberteil**
Brüstungskanal 68x130 mm mit Oberteil Kunststoff
Menge: 5,000 m

**01.05.790 Endstück Brüstungskanal 68x130 mm Kunststoff**
Menge: 5,000 m

**01.05.800 Brüstungskanal 68x130 mm mit Oberteil Metall**
Menge: 5,000 m

**01.05.810 Endstück Brüstungskanal 68x130 mm Metall**
Menge: 5,000 m

*Hinweis*
Befestigungssysteme

**01.05.820 Bügelschelle Metall mit Gegenwanne Größe 12mm**
Bügelschelle Metall mit Gegenwanne Größe 12mm
Spannbereich
Menge: 10,000 Stk

**01.05.830 Bügelschelle Metall mit Gegenwanne Größe 16mm**
Bügelschelle Metall mit Gegenwanne Größe 16mm
Spannbereich
Menge: 10,000 Stk

**01.05.840 Bügelschelle Metall mit Gegenwanne Größe 22mm**
Bügelschelle Metall mit Gegenwanne Größe 22mm
Spannbereich
Menge: 10,000 Stk

**01.05.850 Bügelschelle Metall mit Gegenwanne Größe 28mm**
Bügelschelle Metall mit Gegenwanne Größe 28mm
Spannbereich
Menge: 10,000 Stk

**01.05.860 Bügelschelle Metall mit Gegenwanne Größe 34mm**
Bügelschelle Metall mit Gegenwanne Größe 34mm
Spannbereich
Menge: 10,000 Stk

**01.05.870 Bügelschelle Metall mit Gegenwanne Größe 40mm**
Bügelschelle Metall mit Gegenwanne Größe 40mm
Spannbereich
Menge: 10,000 Stk

**01.05.880 Bügelschelle Metall mit Gegenwanne Größe 46mm**
Bügelschelle Metall mit Gegenwanne Größe 46mm
Spannbereich
Menge: 10,000 Stk

**01.05.890 Bügelschelle Metall mit Gegenwanne Größe 52mm**
Bügelschelle Metall mit Gegenwanne Größe 52mm
Spannbereich
Menge: 10,000 Stk

**01.05.900 Bügelschelle Metall mit Gegenwanne Größe 58mm**
Bügelschelle Metall mit Gegenwanne Größe 58mm
Spannbereich
Menge: 10,000 Stk

**01.05.910 Bügelschelle Metall mit Gegenwanne Größe 64mm**
Bügelschelle Metall mit Gegenwanne Größe 64mm
Spannbereich
Menge: 10,000 Stk

**01.05.920 Bügelschelle Metall mit Gegenwanne Größe 70mm**
Bügelschelle Metall mit Gegenwanne Größe 70mm
Spannbereich
Menge: 10,000 Stk

**01.05.930 Bügelschelle Metall mit Gegenwanne Größe 82mm**
Bügelschelle Metall mit Gegenwanne Größe 82mm
Spannbereich
Menge: 10,000 Stk

**01.05.940 Kunststoff Sammelhalter Grip 10**
Menge: 10,000 Stk

**01.05.950 Kunststoff Sammelhalter Grip 20**
Menge: 10,000 Stk

**01.05.960 Kunststoff Sammelhalter Grip 40**
Menge: 10,000 Stk

**01.05.970 Metall Sammelhalter Grip 15 FS**
Menge: 10,000 Stk

**01.05.980 Metall Sammelhalter Grip 30 FS**
Menge: 10,000 Stk

**01.05.990 Metall Sammelhalter Grip 70 FS**
Menge: 10,000 Stk

**01.05.1000 C-Profilschiene 10cm**
Menge: 10,000 Stk

**01.05.1010 Hutschiene 10 cm**
Menge: 10,000 Stk

**01.05.1020 Hutschienen Adapter Fiber Dose**
Menge: 10,000 Stk

**01.05.1030 Hutschienen Adapter für Modul RJ45**
Hutschienenadapter DRM45 mit einem Steckplatz für die
Aufnahme eines RJ45 Moduls (Kat.5, Kat.6: Kat.6A) SC-RJ
oder E2000 Adapter, integrierte Schirmabnahme,
vorbereitet für
die Aufnahme einer visuellen oder die
mechanisch-visuellen
Kodierung oder Abschließbarkeit eines Ports,
integrierte
Schirmung

Schutzart: IP20
UL-listed
Material: Polycarbonat PC-GF10
Temperaturbereich: -10 bis +60 Grad Celsius
Farbe: RAL 7035
Kontaktwiderstannd 5mOhm

Beispiel:
Fabrikat:  R&M
Typ:  R314000
Menge: 10,000 Stk

*Hinweis*
Rohre

**01.05.1040 Metallschutzschlauch Zinkausführung - M16**
Menge: 2,000 m

**01.05.1050 Metallschutzschlauch Zinkausführung - M20**
Menge: 2,000 m

**01.05.1060 Metallschutzschlauch Zinkausführung - M25**
Menge: 2,000 m

**01.05.1070 Metallschutzschlauch Zinkausführung - M32**
Menge: 2,000 m

**01.05.1080 Metallschutzschlauch Zinkausführung - M40**
Menge: 2,000 m

**01.05.1090 Metallschutzschlauch Zinkausführung - M50**
Menge: 2,000 m

**01.05.1100 Installationsrohr starr - PVC - M16**
Menge: 10,000 m

**01.05.1110 Installationsrohr starr - PVC - M20**
Menge: 10,000 m

**01.05.1120 Installationsrohr starr - PVC - M25**
Menge: 10,000 m

**01.05.1130 Installationsrohr starr - PVC - M32**
Menge: 10,000 m

**01.05.1140 Installationsrohr starr - PVC - M40**
Menge: 10,000 m

**01.05.1150 Installationsrohr starr - PVC - M50**
Menge: 10,000 m

**01.05.1160 Klemmschelle - PVC - M16**
Menge: 10,000 Stk

**01.05.1170 Klemmschelle - PVC - M20**
Menge: 10,000 Stk

**01.05.1180 Klemmschelle - PVC - M25**
Menge: 10,000 Stk

**01.05.1190 Klemmschelle - PVC - M32**
Menge: 10,000 Stk

**01.05.1200 Klemmschelle - PVC - M40**
Menge: 10,000 Stk

**01.05.1210 Klemmschelle - PVC - M50**
Menge: 10,000 Stk

#### Bereich 01.06 Montage Endgeräte

**01.06.10 Montage und Anschluss Zimmerterminal**
Menge: 30,000 Stk

**01.06.20 Montage und Anschluss Steckvorrichtung STV-Kombi**
Menge: 50,000 Stk

**01.06.30 Montage und Anschluss PBK Hand**
Menge: 50,000 Stk

**01.06.40 Montage und Anschluss Einbau PBK**
Menge: 50,000 Stk

**01.06.50 Montage und Anschluss Ruftaster**
Menge: 100,000 Stk

**01.06.60 Montage und Anschluss Ruftaster WC**
Menge: 50,000 Stk

**01.06.70 Montage und Anschluss Zimmersignalleuchte**
Menge: 100,000 Stk

**01.06.80 Montage und Anschluss Flurdisplay**
Menge: 10,000 Stk

**01.06.90 Montage und Anschluss Patienten TV**
Menge: 20,000 Stk

#### Bereich 01.07 Montage Austausch Endgeräte

*Hinweis*
Montagearbeiten (Austausch)

**01.07.10 Austausch Telefonendgeräte**
*** Bezugsbeschreibung
Austausch Telefonendgeräte

Austausch von beigestellten 1 St. Telefonendgerät,
beschriften
und Funktionsprüfung und Übergabe des demontierten
Endgerät an AG.

Als Telefonendgerät sind / werden verbaut:
-Unify Optipoint
-Unify Openstage
-TAP 01 Duo LX als Tisch oder Wandgerät
oder gleichwertig.

Preis für Demontage und Übergabe von 1 x
Telefonendgerät
Menge: 100,000 Stk

**01.07.20 Austausch Lichtrufkomponente**
*** wie Position 01.07.10
Preis für Austausch von beigestellte 1 St.
Lichtrufkomponente
(wie Terminal, Steckplatz, Ruftaster usw.) eventuel
beschriften,
Funktionsprüfung und Übergabe des demontierten
Endgerät an
AG.
Menge: 10,000 Stk

**01.07.30 Austausch Faxgeräte**
*** wie Position 01.07.10
Preis für Austausch von beigestellte 1 St. Faxgeräte,
beschriften
und Funktionsprüfung und Übergabe des demontierten
Endgerät an AG.
Menge: 10,000 Stk

**01.07.40 Austausch Cordless-Sender**
*** wie Position 01.07.10
Austausch von beigestellte 1 x Cordless Sender "Unify
DECT
Basisstation BS4", beschriften und Funktionsprüfung und
Übergabe des demontierten Endgerät an AG.
Preis für 1 x Teilnehmer
Menge: 50,000 Stk

**01.07.50 Austausch Siedle Sprechanlagenendgerät Innenstation**
*** wie Position 01.07.10
Austausch von beigestellte 1 x Siedle
Sprechanlagenendgerät
wie z.B. Audio- bzw. Video-Innenstation als Wand bzw.
Tischausführung, beschriften und Funktionsprüfung und
Übergabe des demontierten Endgerät an AG.
Preis für 1 x Teilnehmer
Menge: 10,000 Stk

**01.07.60 Austausch Siedle Sprechanlagenendgerät Türstation**
*** wie Position 01.07.10
Austausch von beigestellte 1 x Siedle
Sprechanlagenendgerät
(Modul) wie z.B. Audio- bzw. Video-Türaußenstation,
beschriften und Funktionsprüfung und Übergabe des
demontierten Endgerät an AG.
Preis für 1 x Teilnehmer (Modul)
Menge: 10,000 Stk

**01.07.70 Austausch Schneider-Intercom Sprechanlagenendgerät Terminal**
*** wie Position 01.07.10
Austausch von beigestellte 1 x Schneider-Intercom
Sprechanlagenendgerät "Terminals" wie z.B. Wand- bzw.
Tischsprechstelle, beschriften und Funktionsprüfung und
Übergabe des demontierten Endgerät an AG.
Preis für 1 x Teilnehmer
Menge: 100,000 Stk

**01.07.80 Austausch Schneider-Intercom Sprechanlagenendgerät Außenterminal**
*** wie Position 01.07.10
Austausch von beigestellte 1 x Schneider-Intercom
Sprechanlagenendgerät "Außenterminals" wie z.B. Einsatz
Schrankenanlage als Industrie- bzw. vandalensicher
Wandsprechstelle, beschriften und Funktionsprüfung  und
Übergabe des demontierten Endgerät an AG.
Preis für 1 x Teilnehmer
Menge: 20,000 Stk

**01.07.90 Austausch Nebenuhr**
*** wie Position 01.07.10
Austausch von beigestellte 1 x Nebenuhr als Decken-
bzw.
Pendelmontage, beschriften und Funktionsprüfung  und
Übergabe des demontierten Endgerät an AG.
Preis für 1 x Teilnehmer
Menge: 20,000 Stk

**01.07.100 Austausch von Verteilerleisten 10 DA**
*** Bezugsbeschreibung
Austausch von Verteilerleisten 10 DA

Austausch von  beigestellte 1 St. LSA plus 10
DA-Verteilerleiste.
Menge: 10,000 Stk

**01.07.110 Austausch von Verteilerleisten 20 DA**
*** wie Position 01.07.100
Austausch von beigestellte 1 St. LSA plus 20
DA-Verteilerleiste.
Menge: 20,000 Stk

**01.07.120 Austausch von Verteilerleisten 100 DA**
*** wie Position 01.07.100
Austausch von beigestellte 1 St. Verteilerleisten 100
DA z.B.
"Corning" Leiste Typ: " C39104-A45-A1"
Menge: 10,000 Stk

**01.07.130 Austausch von Verteilerleisten 200 DA**
*** wie Position 01.07.100
Austausch von  beigestellte 1 St. Verteilerleisten 200
DA z.B.
"Corning" Leiste Typ: "S 30264-D1216-H201"
Menge: 10,000 Stk

#### Bereich 01.08 Montage TP (CAT) Anschlussdosen

**01.08.10 Cat. 6A Stecker mit Zugentkopplung**
*** Bezugsbeschreibung
Cat 6A Stecker mit Zugentkopplung

feldkonfektionierbarer RJ45-Stecker, mit
Entriegelungsschutzhebel und robustem
Druckgussgehäuse, geschirmt und ungeschirmt, Cat.6A
8-polig,
IDC-Beschaltungstechnik, geeignet für ein- oder
mehrdrähtige,
2- bis 8-
adrige Leiter der Durchmesser AWG 22 bis AWG 26 (AWG
22/7 - 26/7), Druckgussgehäuse IP20, für
Kabeldurchmesser
von 5 bis 9 mm,
aufgedruckte Farbkodierung nach TIA 568A/B. Jedes Set
verpackt in umweltfreundlichem Papierbeutel mit direkt
auf den
Papierbeutel
gedruckter Installationsanleitung.
PoE-optimiert - R&M PowerSafe-Qualitätssiegel erteilt.
MERKMAL
- Vor Ort montierbarer RJ45-Stecker - Umweltfreundliche
Papierbeutel Verpackung
- Robustes Druckgussgehäuse - Produktinformation
direkt auf
die Verpackung aufgedruckt
- Intuitive und schnelle Beschaltung von ungeschirmten
Kabel
(UTP)
- Intuitive und schnelle Beschaltung von geschirmten
Kabeln
(STP)
- Installationsanleitung via aufgedrucktem QR Code
zugänglich
- Einzigartige Qualitäts-Rückverfolgbarkeit via QR Code
Aufkleber
- Zugelassen für Voll- und Litzendraht AWG 22 to AWG
26 -
Klinkenschutz / Entriegelungshebel

Beispiel:
R888230 Stecker FM45 ELC6A su 22-26 IP20 AB m
Menge: 10,000 Stk

**01.08.20 Cat. 6A Stecker mit Druckentkopplung**
*** wie Position 01.08.10
Cat. Stecker 6a Mit mit Druckentkopplung

Beispiel:
R836543 Stecker FM45 ELC6A su 22-26 IP20 ms
Menge: 10,000 Stk

**01.08.30 Cat. Modul 6A**
Cat. Modul 6A

RJ45-Anschlussmodul der Kategorie 6A für den Aufbau von
Übertragungskanälen der Klasse EA mit bis zu 4
Steckverbindungen sowie der Komponentenspezifikation
Kategorie 6A ISO/IEC 11801, EN 50173, sowie Kategorie
6A
nach ANSI/TIA/EIA-568-D.2, re-embedded getestet nach
IEC 60603-7-51 und 60512-27-100, interoperabel und
rückwärtskompatibel zu Kategorie 5 und 6, geeignet für
10GBase-T-Applikationen gemäß IEEE 802.3an bis 500 MHz
und 100m
kompatibel mit RJ-Normsteckern (RJ11, RJ12, RJ45) sowie
Standard Patch- und Installationskabel, geeignet für
AWG 24
AWG 22 (0,5 mm - 0,65 mm) und Litzenleiterkabeln AWG
26/7
- AWG 22/7, Kunststoffteile aus Polycarbonat,
halogenfrei.
Farbcodierung nach EIA/TIA 568 A und B ohne
aufsplitten des
Aderpaares 3-6.  Schirmkontaktierung mittels 360 Grad
Abgriff,
integrierte Kabelzugentlastung und Aderzugentlastung
durch
Beschaltungsblock, goldbeschichtete Bronzekontakte für
> 750
Steckzyklen, IDC-Kontakte mit 4 Aufschaltzyklen,
Übergangswiderstand <20 mOhm, Spannungsfestigkeit
>1000 Veff, getestet für Steckungen unter Last nach IEC
60512-099-001/002, versehen mit dem Gütesiegel
PowerSafe
für Fernspeisung bis 100W, Verbindungs- und
Trennbereich
durch Schleifzone vom Endkontaktpunkt getrennt,
Schirmmaterial Zinkdruckguss ZP5, Erdkontaktierungen
über 1
Steckzunge für Flachstecker 2,8 x 0,5 mm. Material:
Schwermetallfrei nach EU-Richtlinien RHOS 2 und WEEE.
Geeignet für werkzeuglosen Einbau in alle R&M Freenet
Rangierfelder und Dosen

Beispiel: Anschlussmodul Kat.6A EasyLock, geschirmt,
Staubschutzkappe, Modulträgerplatte mit Erdfeder und
Montageanleitung.

Fabrikat:  R&M
Typ: R813504
Menge: 10,000 Stk

**01.08.40 Adapter Nr. 1 RJ45 - Modul 6A**
Adapter Nr. 1 RJ45 - Modul 6A

Adapter für RJ45 Anschlußmodul Cat6A EL zur
Integration in
Schalterprogramme Busch Jäger
(Tragplatte mit grüner Aufnahme 2fach für Modular Jacks
Modul-Einsätze 454104)
Beispiel:
Fabrikat:  R&M
Typ: R809761
Menge: 10,000 Stk

**01.08.50 Busch-Jaeger 1810 Tragring mit grünem Sockel**
Busch-Jaeger 1810 Tragring mit grünem Sockel

Für 2 Modular-Jack-Einsätze.
Für System: CommScope (AVAYA / AT&T / Lucent
Technologies), GigaSPEED, PowerSUM, 360 GS 10E bis MGS
600-BK, M1 BH-xx, MPS 100E-xx.
Mit R&M-Adapter R310694 passend für R&M Anschlussmodule
R305111, R305112, R305113 und R305114 .
Rastmaß: (BxH) ca. 16,9 x 17,9 mm.
Ohne Spreize.
Menge: 10,000 Stk

**01.08.60 Cat. 7A Verbindungsmodul**
Cat. 7A Verbindungsmodul

1-fach Verbindungsmodul Class FA, isoliert
für Veränderungen oder Reparaturen an
Installationsstrecken
bis Klasse FA
(geeignet für 10GBase-T und POE+);
runde Bauform mit isoliertem Überzug;
Direktanschluss der Kabelenden auf runden
Adernmanagern;
Definierte IDC-Kontaktierung über
Feingewinde-Verschraubung;
Dichtungsring pro Kabelseite am Verbindungselement;
unverlierbare, klappbare Schirmkontaktierung an den
Adernmanagern; Verdrahtungssicherheit durch
Farbcodierung
der Adernmanager; EMV-Konformität nach DIN EN 61000-6-1
und -2; Zwei beigelegte Kabeldichtungen für dünne
Kabel;

Anforderungen:
- Anschluss: 8 adrig
- Adernanschluss: Schneidklemmentechnik
- Wiederholbarkeit: mindestens 4x
- Leiterdimension: AWG27-22
- Adernmanager:
 Aufgedruckte Farbcodes: T568A und B
 Anzahl: zwei
 Farben: weiss und grau

Übertragungstechnik: besser als Klasse FA
 gem. ISO/IEC 11801, EN 50173-2011

Eigenschaften Gehäuse:
- Länge: max. 75mm
- Durchmesser: max. 21,4mm (incl. Isolierung)
- Schutzklasse: gleich oder besser IP67;
- Schlüsselweite für Kabelfixierung: SW20
- Material Gehäuse: Zinkgruckguss;
- Farbe (Isolierung): schwarz;
- Kabeldurchmesser: bis zu 9mm

Beispiel:

Fabrikat: Telegärtner
Typ: VM-Pro 8-8 Class 7A
Artikel-Nr.: 100007547
Menge: 10,000 Stk

**01.08.70 RJ 45 Stecker Cat. 6A**
RJ 45 Stecker Cat. 6A

Feldkonfektionierbarer RJ45-Steckverbinder (FM45), mit
Entriegelungsschutzhebel und robustem Druckgussgehäuse,
geschirmt, Cat.6A 8-polig, IDC-Anschlusstechnik,
geeignet für
ein- oder mehrdrähtige, 2- bis 8-adrige Leiter der
Durchmesser
AWG 22 bis AWG 26 (AWG 22/7 - 26/7), Druckgussgehäuse
IP20, für Kabeldurchmesser von 5 bis 9 mm, aufgedruckte
Farbkodierung nach TIA 568A/B.
DNV-geprüft.
PoE-optimiert

Beispiel:
Fabrikat: R&M
Typ: R888230 FM45 Stecker Cat6A gerade
Menge: 10,000 Stk

**01.08.80 Modulare RJ45 Datendose UP-Montage**
Modulare RJ45 Datendose UP-Montage

UP-DIN-Anschlussdose, Kategorie 6, Real10, 2 x RJ45/s,
weiß,
Anschlussdose mit 30° Schrägauslass, für die Montage
unter
Putz und in Brüstungskanälen, Befestigungsplatte mit
60 mm,
Bezeichnungsfenster mit auswechselbaren
Bezeichnungsstreifen und DIN-Zentralplatte 50 x 50 mm
mit
1-fach-Rahmen 80 x 80 mm, mit Bezeichnungsfenster und
Modulhalter für 2 Stück RJ45-Einzelmodule. Blindplatte
für die
Nutzung als 1 x RJ45-Anschlussdose Farbe: weiß, RAL
9010.
Halogenfrei nach DIN/VDE 0472/815. Vorbereitet für die
Aufnahme eines 3-stufigen Sicherheitssystems zur
visuellen
oder mechanisch-visuellen Kodierung oder die
Abschließbarkeit
einzelner Ports.

Fabrikat und Typ zum Beispiel:
R&M
1 x R306010
Menge: 10,000 Stk

**01.08.90 Modulare RJ45 Datendose AP-Montage**
Modulare RJ45 Datendose AP-Montage

AP-Anschlussdose, Kategorie 6, Real10, 2 x RJ45/s,
weiß,
Anschlussdose mit 30° Schrägauslasshaube, für die auf
Putz-Installation, Befestigungsplatte, Gehäuse 80 x 80
 mm,
Bezeichnungsfenster mit auswechselbaren
Bezeichnungsstreifen, Modulhalter für 2 Stück
RJ45-Einzelmodule. Blindplatte für die Nutzung als 1 x
RJ45-Anschlussdose Farbe: weiß, RAL 9010. Halogenfrei
nach
DIN/VDE 0472/815. Vorbereitet für die Aufnahme eines
3-stufigen Sicherheitssystems zur visuellen oder
mechanisch-visuellen Kodierung oder die
Abschließbarkeit
einzelner Ports.

Fabrikat und Typ zum Beispiel:
R&M
1 x R310786
Menge: 10,000 Stk

**01.08.100 Modulare RJ45 Datendose UP-Montage**
Modulare RJ45 Datendose UP-Montage

UP-DIN-Anschlussdose, Kategorie 6, Real10, 2 x RJ45/s,
weiß,
Anschlussdose mit 30° Schrägauslass, für die Montage
unter
Putz und in Brüstungskanälen, Befestigungsplatte mit
60 mm,
Bezeichnungsfenster mit auswechselbaren
Bezeichnungsstreifen und DIN-Zentralplatte 50 x 50 mm
mit
1-fach-Rahmen 80 x 80 mm, mit Bezeichnungsfenster und
Modulhalter für 2 Stück RJ45-Einzelmodule. Blindplatte
für die
Nutzung als 1 x RJ45-Anschlussdose Farbe: weiß, RAL
9010.
Halogenfrei nach DIN/VDE 0472/815. Vorbereitet für die
Aufnahme eines 3-stufigen Sicherheitssystems zur
visuellen
oder mechanisch-visuellen Kodierung oder die
Abschließbarkeit
einzelner Ports.

Fabrikat und Typ zum Beispiel:

R&M

1 x R306010
Menge: 10,000 Stk

**01.08.110 Modulare RJ45 Datendose AP-Montage**
Modulare RJ45 Datendose AP-Montage

AP-Anschlussdose, Kategorie 6, Real10, 2 x RJ45/s,
weiß,
Anschlussdose mit 30° Schrägauslasshaube, für die auf
Putz-Installation, Befestigungsplatte, Gehäuse 80 x 80
 mm,
Bezeichnungsfenster mit auswechselbaren
Bezeichnungsstreifen, Modulhalter für 2 Stück
RJ45-Einzelmodule. Blindplatte für die Nutzung als 1 x
RJ45-Anschlussdose Farbe: weiß, RAL 9010. Halogenfrei
nach
DIN/VDE 0472/815. Vorbereitet für die Aufnahme eines
3-stufigen Sicherheitssystems zur visuellen oder
mechanisch-visuellen Kodierung oder die
Abschließbarkeit
einzelner Ports.

Fabrikat und Typ zum Beispiel:

R&M

1 x R310786
Menge: 10,000 Stk

**01.08.120 AP-Mini-Anschlussdose, Kategorie 6, Real10, 1 x RJ45/s,**
*** Bezugsbeschreibung
AP-Mini-Anschlussdose, Kategorie 6, Real10, 1 x RJ45/s,
perlweiß
Anschlussdose mit geradem Auslasshaube, für die auf
Putz-Installation, Befestigungsplatte, Gehäuse 58 x 29
x 25 mm
mm, Modulhalter für 1 Stück RJ45-Einzelmodule. Farbe:
weiß,
RAL 1013. Vorbereitet für die Aufnahme des 3-stufigen
R&M-Sicherheitssystems zur visuellen oder
mechanisch-visuellen Kodierung oder die
Abschließbarkeit
einzelner Ports.

Mit 1 geschirmten RJ45-Anschlussmodulen der Kategorie
6,
Real10, für den Aufbau von Übertragungskanälen der
Klasse E
mit bis zu 4 Steckverbindungen sowie die Anforderungen
eines
Übertragungskanals der Klasse EA gemäß ISO/IEC 11801
Ed.2.2:2011-06, DIN-EN 50173-1:2011 und
DIN-EN 50173-2:2011, DIN-EN 50173-3:2011, DIN-EN
50173-4:2011, DIN-EN 50173-5:2011, erfüllt die
Kategorie
6-Anforderungen der Normen ISO/IEC 11801
Ed.2.2:2011-06,
DIN-EN 50173-1:2011 und DIN-EN 50173-2:2011, DIN-EN
50173-3:2011, DIN-EN 50173-4:2011, DIN-EN 50173-5:2011
und ANSI/TIA/EIA-568-C.0 oder 568-C.2, de-embedded
getestet nach IEC 60603-7-5, interoperabel und
rückwärtskompatibel zu Kategorie 5. Geeignet für
10GBase-T-Applikationen gemäß IEEE 802.3an bis 500 MHz
und 100 m. Geprüft im Rahmen der
R&M-Fertigungs-kontrolle
mit 100%-Stückprüfung sowie der dauerhaften
Qualitätskontrolle des "GHMT PREMIUM Verification
Program"
mit Zertifikat und Prüfbericht in deutscher Sprache
nach
DIN EN ISO/IEC 17025. Kompatibel mit RJ-Normsteckern
(RJ11, RJ12, RJ45), platinen- und werkzeugfreier
Easy-Lock-Anschluss von Installationskabeln AWG 24 - 22
(0,5 mm - 0,65 mm) und flexiblen Kabeln AWG 26/7 - AWG
22/7. Kunststoffteile aus Polycarbonat, Brandklasse
UL94V-0,
halogenfrei. Farbcodierung nach EIA/TIA 568 A und B
ermöglicht den paarparallelen Anschluss ohne
Auskreuzen der
Paare inklusive 90°-Abgriff ohne Knicken des Kabels,
Schirmkontaktierung mittels patentierter Schirmzunge
mit
integrierter Kabelzugentlastung, goldbeschichtete
Bronzekontakte für >1000 Steckzyklen, IDC-Kontakte mit
Einzeldrahtzugentlastung sowie >20 Aufschaltzyklen,
Übergangswiderstand <50 mOhm, Spannungsfestigkeit
>1000 Veff. PoE/PoEplus-fähig,  Verbindungs- und
Trennbereich durch Schleifzone vom Endkontaktpunkt
getrennt,
einfache Sichtprüfung der Beschaltung nachträglich
möglich.
Schirmmaterial Bronze verzinnt, Erdkontaktierungen
über 2
Steckzungen für Flachstecker 4,8 x 0,5 mm. Material:
Halogenfrei und schwermetallfrei nach EU-Richtlinien
RHOS
und WEEE. Geeignet für werkzeuglosen Einbau in alle R&M
Freenet Rangierfelder und Dosen.

Anschlussmodul Kat.6, geschirmt mit Schirmhaube,
Staubschutzkappe, Kabelbinder und Montageanleitung.

Fabrikat und Typ zum Beispiel:
R&M
1 x R303901 + 1 x R302372
Menge: 10,000 Stk

**01.08.130 AP-Mini-Anschlussdose, Kategorie 6, Real10, 2 x RJ45/s,**
*** wie Position 01.08.120
Ausführung 2 fach
Menge: 10,000 Stk

**01.08.140 Blindzentralscheibe mit Tragring**
Blindzentralscheibe mit Tragring

Beispiel:
Busch Jäger
Typ: 2538-214
Menge: 10,000 Stk

#### Bereich 01.09 Montage Rangierarbeiten

**01.09.10 Rangieren 1xDA am HVT**
Rangieren 1xDA am HVT
Preis Rangieren an :

-384 DA "Corning" Leiste Typ: "S 30264-D1217-H480"
oder
-200 DA "Corning" Leiste Typ: "S 30264-D1216-H201"
oder
-100 DA "Corning" Leiste Typ: " C39104-A45-A1"
mit loet- und schraubfreien Anschluß einschl.
Rangierdraht YV
2x0,6 mm mit beiderseitigem Auflegen, Farbkennzeichnung
nach aktuell gültigen TEV (Technische
Errichtervorschriften
des Universitätsklinikums Essen, Elektrotechnik)
2 adrig einschl. Beschriftung
Menge: 500,000 Stk

**01.09.20 Rangieren 1xDA am GHVT**
Rangieren 1xDA am GHVT
Preis Rangieren an:
-200 DA "Corning" Leiste Typ: "S 30264-D1216-H201"
oder
-100 DA "Corning" Leiste Typ: " C39104-A45-A1"
mit loet- und schraubfreien Anschluß einschl.
Rangierdraht YV
2x0,6 mm mit beiderseitigem Auflegen, Farbkennzeichnung
nach aktuell gültigen TEV (Technische
Errichtervorschriften des
Universitätsklinikums Essen, Elektrotechnik) 2 adrig
einschl.
Beschriftung
Menge: 500,000 Stk

**01.09.30 Rangieren 1xDA am EVT**
Rangieren 1xDA am EVT
Preis Rangieren an :
-10 DA LSA-plus Leiste
oder
-20 DA LSA-plus Leiste

mit loet- und schraubfreien Anschluß einschl.
Rangierdraht YV
2x0,6 mm mit beiderseitigem Auflegen, Farbkennzeichnung
nach aktuell gültigen TEV (Technische
Errichtervorschriften des
Universitätsklinikums Essen, Elektrotechnik)2 adrig
einschl.
Beschriftung
Menge: 500,000 Stk

**01.09.40 Auflegen bis 2 DA**
*** Bezugsbeschreibung
Auflegen bis 2 DA

Auflegen von Installationskabeln bis 2x2x0,6/0,8mm² an
Leisten/Streifen mit loet- und schraubfreien Anschluß
Menge: 100,000 Stk

**01.09.50 Auflegen bis 4 DA**
*** wie Position 01.09.40
Auflegen bis 4 DA Installationskabeln bis
4x2x0,6/0,8mm²
Menge: 100,000 Stk

**01.09.60 Auflegen bis 6 DA**
*** wie Position 01.09.40
Auflegen bis 6 DA Installationskabeln bis
6x2x0,6/0,8mm²
Menge: 10,000 Stk

**01.09.70 Auflegen bis 10 DA**
*** wie Position 01.09.40
Auflegen bis 10 DA Installationskabeln bis
10x2x0,6/0,8mm²
Menge: 10,000 Stk

**01.09.80 Auflegen bis 20 DA**
*** wie Position 01.09.40
Auflegen bis 20 DA Installationskabeln bis
20x2x0,6/0,8mm²
Menge: 10,000 Stk

**01.09.90 Auflegen bis 50 DA**
*** wie Position 01.09.40
Auflegen bis 50 DA Installationskabeln bis
50x2x0,6/0,8mm²
Menge: 5,000 Stk

**01.09.100 Auflegen bis 100 DA**
*** wie Position 01.09.40
Auflegen bis 100 DA Installationskabeln bis
100x2x0,6/0,8mm²
Menge: 2,000 Stk

**01.09.110 Auflegen bis 200 DA**
*** wie Position 01.09.40
Auflegen bis 200 DA Installationskabeln bis
200x2x0,6/0,8mm²
Menge: 2,000 Stk

**01.09.120 Auflegen bis 500 DA**
*** wie Position 01.09.40
Auflegen bis 500 DA Installationskabeln bis
500x2x0,6/0,8mm²
Menge: 1,000 Stk

#### Bereich 01.10 Neueinrichtung

**01.10.10 Neueinrichtung Telefonendgerät**
Neueinrichtung Telefonendgerät
einschl. auspacken, anschließen, beschriften und
Funktionsprüfung.

Als Telefonendgerät sind / werden verbaut:
-Unify Optipoint
-Unify Openstage
-TAP 01 Duo LX als Tisch oder Wandgerät
oder gleichwertig.

Preis für Neueinrichtung von 1 x Telefonendgerät
Menge: 400,000 Stk

**01.10.20 Neueinrichtung Faxgerät**
Neueinrichtung Faxgerät einschl. auspacken,
anschließen,
beschriften und Funktionsprüfung Preis für
Neueinrichtung von
1 x Faxgerät
Menge: 10,000 Stk

**01.10.30 Neueinrichtung / Anmeldung Cordless-Gerät**
Neueinrichtung / Anmeldung Cordless-Gerät
z.B. "Unify Gigaset Openstage S4 professional"
einschl.
auspacken, anschließen, beschriften und
Funktionsprüfung.
Preis für Neueinrichtung von 1 x Cordless-Gerät
Menge: 100,000 Stk

**01.10.40 Neueinrichtung / Anmeldung Cordless-Sender**
Neueinrichtung / Anmeldung Cordless-Sender z.B. "Unify
DECT
Basisstation BS4" einschl. auspacken, anschließen,
beschriften
und Funktionsprüfung.
Preis für Neueinrichtung von 1 x Cordless-Sender
Menge: 50,000 Stk

**01.10.50 Neueinrichtung Siedle Sprechstelle Innenstation**
Neueinrichtung Siedle Sprechstelle Siedle
Sprechanlagenendgerät wie z.B. Audio- bzw.
Video-Innenstation
als Wand bzw. Tischausführung einschl. auspacken,
anschließen, beschriften und Funktionsprüfung
Preis für 1 x Teilnehmer
Menge: 10,000 Stk

**01.10.60 Neueinrichtung Siedle Sprechstelle Türstation**
Neueinrichtung Siedle Sprechstelle
Sprechanlagenendgerät
(Modul) wie z.B. Audio- bzw. Video-Türaußenstation
einschl.
auspacken, anschließen, beschriften und
Funktionsprüfung.
Preis für 1 x Teilnehmer (Modul)
Menge: 5,000 Stk

**01.10.70 Neueinrichtung Schneider-Intercom Sprechstelle Terminal**
Neueinrichtung Schneider-Intercom Sprechstelle
"Terminals"
wie z.B. Wand- bzw. Tischsprechstelle  einschl.
auspacken,
anschließen, beschriften und Funktionsprüfung.
Preis für 1 x Teilnehmer
Menge: 50,000 Stk

**01.10.80 Neueinrichtung Schneider-Intercom Sprechstelle Außenterminal**
Neueinrichtung Schneider-Intercom Sprechstelle
"Außenterminals" wie z.B. Einsatz Schrankenanlage als
Industrie- bzw. vandalensichere Wandsprechstelle
einschl.
auspacken, anschließen, beschriften und
Funktionsprüfung.
Preis für 1 x Teilnehmer
Menge: 10,000 Stk

**01.10.90 Neueinrichtung Nebenuhr**
Neueinrichtung Nebenuhr
als Decken- bzw. Pendelmontage einschl. auspacken,
anschließen, beschriften und Funktionsprüfung.
Preis für 1 x Teilnehmer
Menge: 20,000 Stk

#### Bereich 01.11 Programmierarbeiten

**01.11.10 Programmierarbeiten Tunstall Lichtrufanlage**
Programmierarbeiten Tunstall Lichtrufanlage

Programmierung, Funktionstest und
Inbetriebnahme der Lichtrufkomponente bzw.
Lichtrufgeräte wie
Ruftaster Comstation Flurdisplays usw. sowie deren
Erstellung.

Preis für Neueinrichtung bzw. Änderung von 1 x
Programmierung von Lichtrufkomponenten
Menge: 100,000 Stk

**01.11.20 Programmierarbeiten im HIPATH-Manager**
*** Bezugsbeschreibung
Programmierarbeiten im HIPATH-Manager

Eingabe bzw. Änderung von TK-Teilnehmer nach Vorgabe
des
AG im HIPATH-Manager mit
folgenden Informationen:
-ID-Kennung
-Teilnehmerart Telefon / Fax / Cordless
-Anrufberechtigungen Telefonie (intern / extern lokal
/ extern
bundesweit / extern europaweit etc.
-Anrufberechtigungen Ankommende Anrufe wählbar (intern
/
extern lokal / extern bundesweit / extern europaweit
etc.
-Zuordnung Kostenstelle
-Gruppenfunktion
-Chef- Sekrätergruppenbildung

Preis für Neueinrichtung bzw. Änderung von 1 x
Teilnehmer
TK-Anlage
Menge: 50,000 Stk

**01.11.30 Programmierarbeiten von HIPATH-Xpression-Teilnehmer**
*** wie Position 01.11.20
erweiterte Programmierarbeiten von
HIPATH-Xpression-Teilnehmer mit folgenden zusätzlichen
Informationen:

-Einrichtung Anrufbeantworter Funktion
-Einrichtung digitaler Fax-Server
-usw.

Preis für Neueinrichtung bzw. Änderung von 1 x
Xpression-Teilnehmer TK-Anlage
Menge: 30,000 Stk

**01.11.40 Programmierarbeiten von Faxgeräten**
Programmierarbeiten von Faxgeräten

Eingabe bzw. Änderung von Fax-Teilnehmer nach Vorgabe
des
AG / Nutzer am Endgerät mit
folgenden Informationen:
-Grundfunktionalitäten
-ID-Kennung
-Gruppenfunktion
-Chef- Sekrätergruppenbildung
-Amtsberechtigung (intern / extern lokal / extern
bundesweit /
extern europaweit etc.)
-Berechtigungen ankommende Faxe wählbar (intern /
extern
lokal / extern bundesweit / extern europaweit etc.)

Preis für Neueinrichtung bzw. Änderung von 1 x Fax
Endgerät
Menge: 20,000 Stk

**01.11.50 Programmierarbeiten Siedle Sprechanlage**
*** Bezugsbeschreibung
Programmierarbeiten Siedle Sprechanlage

Programmierung, Funktionstest und
Inbetriebnahme der Siedle- Twin-Bus bzw.
Multi-Sprechanlage
und Erstellung eines Übergabeprotokolls.

Erstellung und Übergabe Funktionsprotokoll.

Preis für Neueinrichtung bzw. Änderung von 1 x
Teilnehmer
Siedle Sprechanlage
Menge: 10,000 Stk

**01.11.60 Programmierarbeiten Schneider-Intercom Sprechanlage**
*** wie Position 01.11.50
Programmierung, Funktionstest und
Inbetriebnahme der Schneider-Intercom Sprechanlage GE
100
bis GE 800 einschl. Erstellung eines
Übergabeprotokolls.

Erstellung und Übergabe Funktionsprotokoll.
Preis für Neueinrichtung bzw. Änderung von 1 x
Teilnehmer
Schneider Intercom Sprechanlage
Menge: 20,000 Stk

**01.11.70 Programmierarbeiten HiMed**
Programmierung, Funktionstest und
Inbetriebnahme der HiMed-Geräte in Patientenzimmern.

Preis für die Einrichtung bzw. Änderung von 1 x
Patienten
HiMedsystem pro Patient bzw. pro Bett (Mediset,
Bedside TV
und Patienten TV
Menge: 20,000 Stk

#### Bereich 01.12 Einweisung

**01.12.10 Nutzereinweisung Lichtruf**
Nutzereinweisung Lichtruf

Nutzereinweisung in die Grundfunktionalität der zur
Verfügung
gestellten Leistungsmerkmale in Verbindung mit den
individuellen Berechtigungen des Lichtrufgeräte

Preis für Nutzereinweisung von 1 x Einweisung in die
Nutzung
der verbauten Lichtrufgeräte
Menge: 50,000 Stk

**01.12.20 Nutzereinweisung Telefonendgeräte**
Nutzerenweisung Telefonendgeräte

Nutzereinweisung in die Grundfunktionalität der zur
Verfügung
gestellten Leistungsmerkmale in Verbindung mit den
individuellen Berechtigungen des Telefonendgerätes

Als Telefonendgerät sind / werden eingesetzt:
-Unify Optipoint
-Unify Openstage
-TAP 01 Duo LX als Tisch oder Wandgerät
oder gleichwertig.

Preis für Nutzereinweisung von 1 x Telefonendgerät
Menge: 150,000 Stk

**01.12.30 Nutzereinweisung Faxgeräte**
Nutzereinweisung Faxgeräte

Nutzereinweisung in die Grundfunktionalität der zur
Verfügung
gestellten Leistungsmerkmale in Verbindung mit den
individuellen Berechtigungen des Faxgerätes

Preis für Nutzereinweisung von 1 x Faxendgerät
Menge: 25,000 Stk

**01.12.40 Nutzereinweisung Cordless-Gerät**
Nutzereinweisung Cordless-Gerät
je Teilnehmer

Nutzereinweisung in die Grundfunktionalität der zur
Verfügung
gestellten Leistungsmerkmale in Verbindung mit den
individuellen Berechtigungen des Cordless-Gerätes

Preis für Nutzereinweisung von 1 x Cordless-Gerät
Menge: 20,000 Stk

**01.12.50 Nutzereinweisung Chef-/Sekretär-Anlagen**
Nutzereinweisung Chef-/Sekretär-Anlagen

Nutzereinweisung in die Grundfunktionalität der zur
Verfügung
gestellten Leistungsmerkmale einer
Chef-/Sekretär-Anlage in
Verbindung mit den individuellen Berechtigungen und
Tastenbelegungen des Telefonendgerätes

Als Chef-/Sekretäranlagenendgeräte sind / werden
eingesetzt:
-Unify Optipoint
-Unify Openstage
oder gleichwertig.

Preis für Nutzereinweisung von 1 x Chef-/Sekretäranlage
Menge: 10,000 Stk

**01.12.60 Nutzereinweisung Xpressionfunktion**
Nutzereinweisung Xpressionfunktion
Anrufbeantworter, digitaler Faxeingang

Nutzereinweisung in die Grundfunktionalität der zur
Verfügung
gestellten Leistungsmerkmale in Verbindung mit der
Erstellung
von individuellen Sprachansagen in Ergänzung zu den
Standardansagen des UK-Essen, Abhören und Verwalten von
eingegangenen Sprachnachrichten
Versenden von Faxnachrichten über Outlook
Verwalten von eingegangenen Faxnachrichten
Berechtigungen
des Telefonendgerätes

Preis für Nutzereinweisung von 1 x XPressionteilnehmer
Menge: 40,000 Stk

**01.12.70 Nutzereinweisung Siedle Sprechanlage**
Nutzereinweisung Siedle Sprechanlage
je Teilnehmer

individuelle Nutzereinweisung in die
Funktionalität eines Siedleteilnehmers

Preis für Nutzereinweisung von 1 x Siedleteilnehmer
Menge: 30,000 Stk

**01.12.80 Nutzereinweisung Schneider-Intercom Sprechanlage**
Nutzereinweisung Schneider-Intercom Sprechanlage
je Teilnehmer

individuelle Nutzereinweisung in die
Grundfunktionalität der Leistungsmerkmale in
Verbindung mit
den individuellen Berechtigungen des Teilnehmers der
Schneider-Intercom Sprechanlage wie
Türöffnerfunktion
Annahme von Gesprächen
Gruppenruf
Aufruf
Sammelruf usw.

Preis für Nutzereinweisung von 1 x
Schneider-Intercomteilnehmers
Menge: 3,000 Stk

**01.12.90 Nutzereinwisung HiMed**
Nutzereinweisung HiMed

Nutzer,-und Patienteneinweisung in die
Grundfunktionalität der
zur Verfügung gestellten Leistungsmerkmale des
HiMed-Systems in Verbindung mit den individuellen
Berechtigungen der HiMedgeräte, wie Badside TV,
Mediset und
TV-Geräte

Preis für Nutzereinweisung von 1 x Einweisung in die
Nutzung
der verbauten MiMed-Geräten in Patientenzimmern
Menge: 20,000 Stk

#### Bereich 01.13 Störungsbeseitigung

**01.13.10 Funktionsprüfung Lichtruf**
Funktionsprüfung einer Lichtrufkomponente (wie z.B.
Ruftaster,
Zimmerlampe, Steckvorrichtung usw.)
Preis für 1x Funktionsprüfung einer Lichtrufkomponente
im
Störungsfall,
Menge: 200,000 Stk

**01.13.20 Funktionsprüfung Telefonendgeräte**
Funktionsprüfung Telefonendgeräte
Funktionsprüfung eines Telefonendgerätes
im Störungsfall,

Als Telefonendgerät sind / werden verbaut:
-Unify Optipoint
-Unify Openstage
-TAP 01 Duo LX als Tisch oder Wandgerät
oder gleichwertig.

Preis für die Funktionsprüfung von 1 x Telefonendgerät
Menge: 200,000 Stk

**01.13.30 Funktionsprüfung Faxgeräte**
Funktionsprüfung Faxgeräte
Funktionsprüfung eines Faxgerätes
im Störungsfall

Preis für die Funktionsprüfung von 1 x Faxgerät
Menge: 50,000 Stk

**01.13.40 Funktionsprüfung Cordless-Sender**
Funktionsprüfung Cordless-Sender
je Teilnehmer

Funktionsprüfung eines Cordless-Senders
je Teilnehmer im Störungsfall

Preis für die Funktionsprüfung von 1 x Cordless-Sender
Menge: 100,000 Stk

**01.13.50 Funktionsprüfung Siedle Sprechanlageendgerät**
Funktionsprüfung Siedle Sprechanlageendgerät
je Teilnehmer

Funktionsprüfung eines Siedle Sprechanlagendgerätes im
Störungsfall

Preis für 1 x Funktionsprüfung Siedle
Sprechanlagenendgerät
Menge: 20,000 Stk

**01.13.60 Funktionsprüfung Schneider-Intercom Sprechanlageendgerät**
Funktionsprüfung Schneider-Intercom
Sprechanlageendgerät
je Teilnehmer

Funktionsprüfung eines Schneider-Intercom
Sprechanlagenendgerätes
im Störungsfall

Preis für 1 x Funktionsprüfung Schneider-Intercom
Teilnehmer
Menge: 100,000 Stk

**01.13.70 Funktionsprüfung Nebenuhr**
Funktionsprüfung Nebenuhr

Funktionsprüfung einer Nebenuhr
im Störungsfall

Preis für 1 x Funktionsprüfung Nebenuhr
Menge: 20,000 Stk

**01.13.80 Prüfarbeiten je DA vom HVT bis Enddose**
Prüfarbeiten je DA vom HVT bis Enddose

Prüfarbeiten je DA vom HVT bis zur Enddose
für anfallende Prüfarbeiten der Positionen
08.10 bis 08.60

Preis je DA vom HVT bis zur Enddose
Menge: 50,000 Stk

**01.13.90 Funktionsprüfung HiMed**
Funktionsprüfung HiMed

Funktionsprüfung der HiMed Geräte im Störungsfall

Preis für 1 x Funktionsprüfung HiMed
Menge: 20,000 Stk

#### Bereich 01.14 Dokumentation

*Hinweis*
Dokumentation für Neueinrichtung und Änderungen

**01.14.10 Dokumentationserstellung für IMS**
Dokumentationserstellung für IMS
entsprechen dem (Muster)

Dokumentationserstellung je Datenpunkt für das
Kabelmanagementprogramm IMS

Preis für 1 x Dokumentationserstellung IMS
Menge: 5000,000 Stk

**01.14.20 Dokumentationserstellung organisatorisch Kostenstelle**
Dokumentationserstellung organisatorisch Kostenstelle
für das
Dez. 04.1.2 (Nutzer, Kostenstelle etc.) Formblatt /
Musterblatt
nach Vorgaben der Nachrichtentechnik

Preis für 1 x Dokumentationserstellung
Menge: 300,000 Stk

**01.14.30 Dokumentationserstellung tabellarisch Excel-Liste**
Dokumentationserstellung tabellarisch Excel-Liste
entsprechend
den Vorgaben der Abteilung Nachrichtentechnik.
Dokumentationserstellung in einer tabellarischen
ExcellListe

Preis für 1 x Dokumentationserstellung
in einer Excel-Liste
Menge: 300,000 Stk

**01.14.40 Dokumentationerstellung Betriebsbuch Lichtrufanlage**
Erstellen oder Anpassen des Betriebsbuch für
Lichtrufanlagen
Preis für 1 x Dokumentationserstellung Betriebsbuch
Menge: 10,000 Stk

#### Bereich 01.15 Stundenlohnarbeiten

*Hinweis*
Stundenlohnarbeiten

Erklärung zu den nachfolgenden Positionen:

Ich/Wir erkläre(n), dass die nachstehend aufgeführten
Stundenverrechnungssätze unter Beachten der
preisrechtlichen
Vorschriften und der Vertragsbedingungen ermittelt
worden sind
und unabhängig von der Anzahl der Stunden gelten.
Angeboten wird für die jeweilige Arbeitskraft ein
Verrechnungssatz, der sämtliche Aufwendungen enthält,
insbesondere den tatsächlichen Lohn mit den Zuschlägen
für
Gemeinkosten, Sozialkassenbeiträge, vermögenswirksame
Leistungen usw.
sowie Lohn- bzw. Gehaltsnebenkosten;
Zuschläge für Nacht-, Sonntags- und Feiertagsarbeit
sind
jedoch nicht eingerechnet.
Der Verrechnungssatz ist unter Beachtung der
preisrechtlichen
Vorschriften ermittelt.
Er gilt unabhängig von der Anzahl der abgerechneten
Stunden.

Der Auftragnehmer hat sicherzustellen, dass alle
eingesetzten
Mitarbeiter über die für die auszuführenden Tätigkeiten
erforderliche fachliche Qualifikation verfügen.

Obermonteur:

Abgeschlossene Berufsausbildung im elektrotechnischen
oder
informationstechnischen Bereich (z. B. Elektroniker/in,
Informationselektroniker/in, IT-Systemelektroniker/in
oder
gleichwertig),

Mindestens 5 Jahre Berufserfahrung, davon mindestens 2
Jahre in leitender Funktion als Baustellen- oder
Montageleiter,

Nachweis über Teilnahme an einschlägigen Fach- und
Sicherheitsunterweisungen (z. B. VDE-Schulung,
Arbeitsschutz,
Brandschutz),

Herstellerzertifizierung für die eingesetzten Systeme
(z. B.
Tunstall, Unify, MiTel).

Monteur:

Abgeschlossene Berufsausbildung im einschlägigen
Fachgebiet
(z. B. Informationselektroniker/in, Elektroniker/in
für Energie-
und Gebäudetechnik oder gleichwertig),

Nachweis als Elektrofachkraft gemäß DIN VDE 1000-10,

Schulung gemäß DIN VDE 0834 (bei Arbeiten an
Rufanlagen),

Grundkenntnisse im Bereich Netzwerktechnik und
strukturierten
Verkabelungssystemen.

Der Auftraggeber ist berechtigt, die Ausbildungs- und
Schulungsnachweise der eingesetzten Mitarbeiter vor
Arbeitsaufnahme anzufordern.
Personal, das diese Anforderungen nicht erfüllt, kann
vom
Auftraggeber abgelehnt werden.

Für nachträgliche, nicht im Leistungsumfang enthaltene
Arbeiten  (z. B. Anpassungen infolge Nutzeränderungen
oder
Zusatzinstallationen) ist zusätzlich ein
Stundenlohnpreis
anzugeben.

Der Auftraggeber behält sich vor, je nach anfallender
Arbeit und
Aufwand einzelne Teilaufgaben der Positionen ganz oder
teilweise auf Stundenlohnbasis gemäß dieser Position
abzurechnen.

Die Entscheidung über die Abrechnungsart trifft der
Auftraggeber

Die Abrechnung erfolgt ausschließlich nach
schriftlicher
Freigabe durch die Abteilung Nachrichtentechnik.
Arbeitsnachweise sind täglich zu führen und vom
Auftraggeber
gegenzuzeichnen.

**01.15.10 Lohnstunde Obermonteur**
*** Stundenlohnarbeiten
Lohnstunden - Verrechnungssatz eines Obermonteurs
zum Nachweis  für Arbeiten, die vorab nicht genau
spezifiziert
werden können.
In den Berechnungssatz sind alle Lohn- und
Gehaltskosten,
einschl. Nebenkosten, anteilige Gemeinkosten, mit
Wagnis und
Gewinn und Fahrtkosten einzukalkulieren.
Menge: 800,000 h

**01.15.20 Lohnstunde Monteur**
*** Stundenlohnarbeiten
*** Bezugsbeschreibung
Lohnstunden - Verrechnungssatz eines Monteurs
zum Nachweis

Lohnstunden - Verrechnungssatz eines Monteurs
zum Nachweis  für Arbeiten, die vorab nicht genau
spezifiziert
werden können.
In den Berechnungssatz sind alle Lohn- und
Gehaltskosten,
einschl. Nebenkosten, anteilige Gemeinkosten, mit
Wagnis und
Gewinn und Fahrtkosten einzukalkulieren.
Menge: 800,000 h

**01.15.30 Lohnstunde Helfer**
*** Stundenlohnarbeiten
*** wie Position 01.15.20
als "Lohnstunde eines Helfers"
Menge: 200,000 h

**01.15.40 Lohnstunde Dokumentationserstellung**
*** Stundenlohnarbeiten
Menge: 800,000 h

### Titel 02 Wartung und Inspektion Lichtrufanlagen

#### Bereich 02.01 Wartung und Inspektion Lichtrufanlage

*Hinweis*
Allgemeine Vorbemerkung:

Die Liegenschaft des Universitätsmedizin-Essen besteht
aus
über 50 Gebäuden am Stantort des
Universitätsklinikums-Essen
und weiteren externen Liegenschaften auf dem Essener
Satdtgebiet, wie das Herzzentrum Essen Huttrop, sowie
Gebäude in der Theodor Althoff Str.usw.die
Universitäts Medizin
beschäftigt  12.000 Mitarbeiter und wird
fernmeldetechnisch u.a.
vom betriebstechnischen Gebäude (BTG) am Campus
Klinikum-Essen versorgt.
Bei den Gebäuden der Universitätsmedizin Essen handelt
es
sich zum einen um Krankenhäuser verschiedener Größe,
zum
Teil mit Intensivstationen und OPs, zu anderen um
Gebäude
anderer Arten, wie z. B. Verwaltungsgebäude, Schulen,
Ver
sammlungsstätten, Laborgebäude etc. Bei einigen von
ihnen
handelt es sich um Hochhäuser. Auch Parkhäuser und
Tiefgaragen gehören zu der Liegenschaft.In den
vorgenannten
Gebäuden befinden sich, je nach Ausstattung und
Funktion,
eine oder mehrere Lichtrufanlagen des Fabrikats
Tunstall vom
Typ Newline, Ecoline und Flamenco.Diese sind, im
Wesentlichen auf Grundlage der PrüNO NRW  und der DIN
VDE 0834, regelmäßig wiederkehrend von Sachkundigen zu
prüfen. Die Prüffristen ergeben sich aus den genannten
Vorschriften. Die Prüfzeitpunkte ergeben sich aus den
bisher
erfolgten wiederkehrenden Inspektionen und Wartungen
und
sind mit dem Dez. 04.1.2 - Bau und Technik -Abteilung
Nachrichtentechnik im Voraus abzustimmen. Der
Auftragnehmer stellt für die durchzuführenden
Inspektionen
zwei, gemäß DIN VDE 0834 ausgebildete und zertifizierte
Fachkräfte, für die Dauer der Arbeiten zur Verfügung.
Darüber
hinaus werden, in noch nicht genau absehbarem Umfang,
Reparaturen an den vorhandenen Lichtrufanlagen
durchgeführt.
Die erforderlichen Lichtrufkomponenten stellt das
Universitätsklinikum bei. Entsprechendes Werkzeug und
Prüfgerät ist vom Auftragnehmer beizustellen.
Aufgrund der örtlichen Parkplatzsituation kann eine
kostenfreie
Parkmöglichkeit nicht garantiert werden. Die ggf.
anfallenden
Kosten für eine Parkhausnutzung sowie Kosten für
Anfahrten
sind im Gesamtpreis mit einzukalkulieren. Dieser
Vertrag gilt für
die Quartale 1, 3. und 4. Mit Beginn der Arbeiten im
1. Quartal
ist spätestens ende Januar zu beginnen. Mit den
erforderlichen
Arbeiten in den Quartalen 3 und 4 ist spätestens in
der 2.Woche
eines jeden Quartals zu beginnen und spätestens Ende
des
jeweiligen Quartals sind die Arbeiten einschließlich
der
erforderlichen Reparaturen fertig zu stellen.
Im 2. Quartal wird eine Inspektion aller
Lichtrufanlagen durch
die Firma Tunstall durchgeführt, diese Inspektion wird
mit einem
Mitarbeiter begleitet und ist als gesonderte Positon
(Pos 02.2)
aufgeführt und zu kalkulieren.

**02.01.10 Inspektion der Lichtrufanlagen**
Inspektion der Lichtrufanlagen  Fabrikat Tunstall
(Kosten je
Quartal)

Die Inspektion der Lichtrufanlagen des Fabrikats
Tunstall erfolgt
in den Krankengebäuden des Universitätsklinikums Essen.
Der Leistungsumfang umfasst die regelmäßige Inspektion,
Funktionsprüfung und Dokumentation aller installierten
Lichtrufzentralen und zugehörigen Komponenten.

Die Inspektionsarbeiten sind vierteljährlich (je
Quartal)
durchzuführen.
Der hierfür anzusetzende Arbeitsumfang beträgt
erfahrungsgemäß 25 Arbeitstage pro Quartal, mit
jeweils zwei
ausgebildeten Fachkräften (insgesamt ca. 400
Arbeitsstunden).

Innerhalb dieses Stundenkontingents sind folgende
Leistungen
enthalten und mit dem Einheitspreis abzugelten:

Inspektion, und Funktionsprüfung sämtlicher
Lichtrufanlagen

Anpassung und Pflege der Bestandsdokumentationen

Führung und Aktualisierung der Betriebsbücher

Erstellung und Übergabe von Wartungs- und
Inspektionsprotokollen an den Auftraggeber jeweils zum
Quartalsende

Diese Leistungen werden nicht gesondert vergütet.
Ebenso sind Anfahrtszeiten sowie alle Nebenkosten (z.
B.
Parkgebühren, Bereitstellung von Werkzeug, Messmitteln
und
Verbrauchsmaterialien) in die Kalkulation
einzubeziehen.

Die Kosten sind hier für die Quartale 1,3 und 4 je
Quartal zu
kalkulieren und hier entsprechend anzugeben.
Menge: 3,000 psch

**02.01.20 Wartung der Lichtrufanlagen 2.Quartal**
Wartung der Lichtrufanlagen  Fabrikat Tunstall (Kosten
im 2.
Quartal)

Im 2. Quartal erfolgt die Wartung sämtlicher
Lichtrufanlagen des
Fabrikats Tunstall durch den Hersteller selbst.
Die Wartungsarbeiten werden durch einen Mitarbeiter
begleitet.
Diese begleitende Tätigkeit ist gesondert zu
kalkulieren.

Die terminliche Abstimmung der Wartung erfolgt durch
die
Abteilung Nachrichtentechnik in enger Koordination mit
der
Firma Tunstall.
Der genaue Wartungstermin wird im 1. Quartal
festgelegt.

Auf Grundlage der bisherigen Erfahrungen aus den
regelmäßig
durchgeführten Wartungen ist für die Begleitung der
Arbeiten
mit einem Gesamtaufwand von ca. 25 Arbeitstagen zu je 8
Stunden (insgesamt ca. 200 Arbeitsstunden) zu rechnen.
Die Arbeiten sind durch eine ausgebildete Fachkraft
auszuführen.

Innerhalb der Kalkulation sind alle Nebenleistungen und
Nebenkosten (z. B. Anfahrt, Parkgebühren,
Bereitstellung von
Werkzeugen und Hilfsmitteln) mit einzubeziehen.
Eine gesonderte Vergütung dieser Leistungen erfolgt
nicht.

Die Kosten sind hier für das 2. Quartal zu kalkulieren
und hier
entsprechend anzugeben.
Menge: 1,000 psch

**02.01.30 Stundenverrechnungssatz Monteuer Lichtruf**
*** Stundenlohnarbeiten
Stundenverrechnungssatz Monteuer Lichtruf

Stundenverrechnungssatz für Monteuer für eventuell
anfallende
Fehlerbehebung und Störungsbeseitigung durch gemäß DIN
VDE 0834 ausgebildete und zertifizierte Fachkraft.
In den Berechnungssatz sind alle Lohn- und
Gehaltskosten,
einschl. Nebenkosten, anteilige Gemeinkosten, mit
Wagnis und
Gewinn und Fahrtkosten einzukalkulieren.
Menge: 1000,000 h

**02.01.40 Stundenverrechnungssatz Helfer Lichtruf**
*** Stundenlohnarbeiten
Stundenverrechnungssatz Helfer Lichtruf

Stundenverrechnungssatz für Helfer zur zusätzlichen
Unterstützung der zertifizierten Fachkraft
In den Berechnungssatz sind alle Lohn- und
Gehaltskosten,
einschl. Nebenkosten, anteilige Gemeinkosten, mit
Wagnis und
Gewinn und Fahrtkosten einzukalkulieren.
Menge: 300,000 h

USt %: 19,00
